# Ludgerusschule Hiltrup
Angebotsaufforderung (GAEB DA XML 3.3, DA83)
Projekt: 063
Währung: EUR
Auftraggeber: 0
Erstellt mit: GXML Toolbox V3.3 R20230829, iTWO_64 V24.0.796, 06.11.2025

## Allgemeine Vorbemerkungen
Definition Auftraggeber (AG) und Auftragnehmer (AN)

Auftraggeber, im folgenden nur noch AG genannt:

Stadt Münster
Amt für Immobilienmanagement
Albersloher Weg 33
48127 Münster

Hinweis zum Auftragnehmer, im folgenden nur noch AN genannt:

Auftragnehmer ist der Bieter der Ausschreibung, welcher den Auftrag nach Zuschlag erhalten hat.

ALLGEMEINE VORBEMERKUNGEN

Sämtliche nachfolgende Vorbemerkungen werden Bestandteile des Angebotes!

Die laufende Nummerierung der nachfolgenden Punkte bezieht sich auf die Vorgaben der VOB/Teil C 18299 und ist nicht durchlaufend. Fehlende Punkte haben keine Hinweise.

0. Allgemeine Angaben

Wenn in der Leistungsbeschreibung nicht anders beschrieben, verstehen sich alle Positionen einschl. Einrichten, Unterhalten und Räumen der Baustelle, einschl. Stellen- aufbau, Vorhalten und Abbau aller für die Durchführung erforderlichen Werkzeuge, Geräte, Maschinen (auch Leitern, Hebegeräte, Kräne etc.) sowie sonstiger Hilfsmittel.

Es gelten die für das Gewerk maßgeblichen DIN-, DIN EN- und DIN EN ISO-Normen, zusätzlich alle weiteren einschlägigen und zum Zeitpunkt der Angebotsabgabe gültigen Normen, Vorschriften, Richtlinien und Hinweise, insbesondere BGV (Berufsgenossenschaftliche Vorschriften), die GBR (Berufsgenossenschaftlichen Regelungen), die TRGS (Technische Regeln für Gefahrstoffe), Abfallentsorgungsregeln nach Kreislaufwirtschafts- und Abfallgesetz und die Richtlinien der Gemeinde-Unfallversicherer. Die Regeln für Sicherheit und Gesundheitsschutz der Bau-Berufs-genossenschaft sind Bestandteil und Grundlage des Angebotes, ebenso die Baustellenverordnung (Verordnung über Sicherheit und Gesundheitsschutz auf Baustellen / BaustellVBGBI.I S 1283) vom 10.06.1998.

Abstimmung und Teilnahme an Jour-Fixe-Terminen: Alle Abstimmungen sind mit dem Bauleiter des AG zu treffen. Sofern Anweisungen durch andere erfolgen, hat der AN die Bauleitung zu informieren. Nicht vertraglich geregelte Ausführungen verpflichten nicht zu einer Vergütung und können anderweitigen Mehraufwand zu Lasten des AN bedeuten. Es ist wöchentlich eine Besprechung mit dem AG bzw. seinem Vertreter/ Bauleiter auf der Baustelle vorgesehen. Der AN bzw. sein verantwortlicher Vertreter/ Bauleiter nimmt hieran für die Dauer der Bauzeit seines Gewerkes teil, einschließlich der notwendigen Abstimmungstermine im Vorfeld der Bauzeit.

0.1 Angaben zur Baustelle

Der AG plant am Standort der Norbertschule in der Straße "An der Meerwiese 7" in Münster die Erweiterung der vorhandenen Grundschule mit einer Mensa.

0.1.1 Lage der Baustelle

Die Anschrift lautet:
Ludgerusschule
An der Alten Kirche 161
48165 Münster-Hiltrup

Die Transportwege erfolgen über die Aussentür der Anlieferung im Erdgeschoss mittels Aufzug in 1. Obergeschoss. Die mitzuverarbeitenden Einrichtungsgegenstände aus dem Bestand werden über die Flure im Erdgeschoss zum Aufzug und mit diesem in 1. Obergeschoss transportiert.

Umgebungsbedingungen: Wohngebiet

0.1.2 Besondere Belastungen auf Immission, besondere klimatische oder betriebliche Bedingungen.

Die bei der Durchführung der Arbeiten auftretenden Staub-, Lärm- und Verkehrsemissionen sind gemäß dem geltenden Immissionsschutzgesetz zu begrenzen.

0.1.3 Lage und Art der baulichen Anlage

Erweiterung der Ludgerusschule, An der Alten Kirche 161, 48165 Münster-Hiltrup.

Bestandteile dieser Ausschreibung ist die küchentechnische Einrichtung der Mensa im 1. Obergeschoss des Bauteils A2 der Grundschule.

0.1.4 Verkehrsverhältnisse auf der Baustelle, insbesondere Verkehrsbeschränkungen.

Zu den Verkehrsverhältnissen und den Verkehrsbeschränkungen ist der Punkt 0.1.1 der allgemeinen Vorbemerkungen zu beachten.

0.1.5 Für den Verkehr freizuhaltende Flächen.

Auf dem Baustellengelände sind durch den AN die Flächen freizuhalten, die für den Verkehr des AGs erforderlich sind. Öffentliche Verkehrsflächen sind von Baustelleneinrichtungen, Baugeräten usw. ständig freizuhalten. Das gilt auch für die Feuerwehrzufahrten.

0.1.6 Art, Lage, Maß und Nutzbarkeit von Transporteinrichtungen und Transportwegen.

keine -

0.1.7 Lage, Art, Anschlusswerte für Wasser, Energie und Abwasser

Für die vertragsgegenständlichen Leistungen des ANs werden dem AN Wasser-, Abwasser- und Stromanschlüsse vom AG zur Verfügung gestellt. Die Verbrauchskosten trägt der AG.

Die Beleuchtung der Baustelle muss abgestellt werden in Zeiten in denen sie nicht benötigt wird. Die verkehrssichernde Beleuchtung muss aufrecht erhalten werden.

0.1.8 Überlassene Räume und Flächen

Durch den AG werden keine Räume, außer die Montageorte zur Verfügung gestellt. Mit Rücksicht auf die Art der Nutzung der umliegenden Flächen und Gebäude sind die Baustelleneinrichtung, die Lagerflächen für Baustoffe etc. auf das mit dem Bauzaun eingezäunte Gelände zu beschränken.

0.1.9 Besondere Vorgaben für die Entsorgung, z.B. Beschränkungen für die Beseitigung von Abwasser und Abfall

Die durch die Arbeiten des AN verschmutzten Wege sind unmittelbar nach Verschmutzung zu reinigen. Der bei den Arbeiten anfallende Schutt ist täglich zu sammeln und fachgerecht zu entsorgen. Bei Verstößen dagegen veranlasst der Bauherr die Reinigung. Die Kosten dafür werden dem AN in Abzug gebracht.

0.1.10 Art und Zeit der vom AG veranlassten Vorarbeiten.

Zuleitung Gas-, Wasser und Elektroinstallationen. Schnittstellen sind:
die Muffe oder Konfix für Schmutzwasser,
die Eck- und/oder Absperrventile für Zuwasser,
die Steck- und/oder Anschlussdosen und/oder Elektroleitung mit Überlänge.

0.1.11 Arbeiten anderer Unternehmer auf der Baustelle.

Elektroinstallationen,
Gas- und Wasserinstallationen,
Lüftungstechnik,
Trockenbau,
Maler,
Fußbodenleger.

02. Angaben zur Ausführung nach DIN 18299, Teil 0

Für nicht aufgeführte Punkte der DIN 18299, Teil 0 gilt die Angabe "keine".

0.2.1 Vorgesehene Arbeitsabschnitte, Ausführungstermine, Arbeitsunterbrechungen- und Beschränkungen nach Art, Ort und Zeit sowie Abhängigkeit von Leistungen anderer.

Montage Kühlzelle und Kältetechnik:  schnellstmöglich nach Auftragseingang

Montage Dunstabzugshauben:  ca. KW05 /2026

Montage Küchentechnik:  ca. KW12 / 2026

Einweisung:  in Abstimmung zum Ende der Sommerferien 2026

Es sind mindestens drei Anfahrten mit einzukalkulieren.

0.2.2 Verwendung oder Mitverwendung von wiederaufbereiteten (Recycling-)Stoffen.

Nur wenn in Leistungstexten darauf eingegangen wird, ist die Benutzung von Recyclingbaustoffen gestattet, unter Berücksichtigung der Auflagen der unteren Wasserbehörde.

0.2.3 Anforderung an wiederaufbereitete (Recycling-) Stoffe und an nicht genormte Stoffe und Bauteile.

Falls, wie unter Pkt. 0.2.2 beschrieben, Recyclingstoffe zur Anwendung kommen, geht der AG davon aus, dass es zu keinen umweltbedenklichen Beeinträchtigungen (unmittelbar oder auf Dauer) kommt. Im Zweifelsfall hat der AN vor dem Einbau den Beweis der Unbedenklichkeit zu führen.

0.2.4 Besondere Anforderungen an Art, Güte und Umweltverträglichkeit der Stoffe und Bauteile, auch z.B. an die schnelle biologische Abbaubarkeit von Hilfsstoffen.

Der AN hat über alle zur Ausführung bestimmten Baustoffe und ggf. Herstellungsverfahren Eigentums- und Gütenachweise zu führen die auf Verlangen des AGs vorzulegen sind. Die Art der Nachweise wird einvernehmlich festgelegt.

0.2.5 Art und Umfang der vom AG verlangten Eignungs- und Gütenachweise.

Vorlage zum Zeitpunkt der Abnahme:
Revisionsunterlagen,
Fachunternehmer- und Fachbauleiterbescheinigung,
Anlagenprüfprotokolle Elektro, Sanitär und Kälte
Bedienunterlagen,
Einweisungsprotokolle.

0.2.6 Hilfestellung durch den Auftraggeber

Der Transport von Baustoffen, Geräten oder Hilfsmitteln jeder Art, das Abladen und Weitertransportieren, die Unterhaltung und Bewachung sowie der Abtransport nach Fertigstellung der Leistungen ist ausschließlich Sache des ANs und in die Einheitspreise einzurechnen, sie werden nicht gesondert vergütet. Arbeitskräfte werden vom AG nicht zur Verfügung gestellt. Die Sicherung dieser Teile, insbesondere der bereits fertig gestellten Leistungen bleibt Sache des ANs.

Die für die Ausführung notwendigen Planunterlagen werden dem AN digital, in einem elektronischen Dateiformat (pdf, dxf, dwg) zur Verfügung gestellt. Darüber hinaus erforderliche Papierunterlagen hat sich der Auftragnehmer auf seine Kosten zu beschaffen.

0.2.7 Leistungen für andere Unternehmer

Sind Leistungen für andere Unternehmer zu erbringen, wird dies in den entsprechenden Positionen des Leistungsverzeichnisses geregelt.

0.2.8 Mitwirken beim Einstellen von Anlagenteilen und bei der Inbetriebnahme von Anlagen im Zusammenwirken mit anderen Beteiligten, z.B. mit dem AN für die Gebäudeautomation.

keine -

0.2.9 Benutzung von Teilen der Leistung vor der Abnahme

keine

0.2.10 Übertragung der Wartung während der Dauer der Gewährleistung für die Mängelbeseitigungs- ansprüche für maschinelle und elektrotechnische oder elektronische Anlagen und Teile, bei denen die Wartung Einfluss auf die Sicherheit und die Funktionsfähigkeit hat, durch einen besonderen Wartungsvertrag.

Übertragung der Wartung für die Anlagen/Systeme für die Dauer der Gewährleistungsfrist für Ansprüche gemäß separater Position im Leistungsverzeichnis. Selbstständige Garantie für spezifizierte Bauteile der oberflurigen Medienversorgung gemäß Spezifikation in der Leistungsbeschreibung.

0.2.11 Abrechnung nach bestimmten Zeichnungen und Tabellen (Vorlagen)

Die Abrechnung der vertraglichen Leistungen erfolgt nach den zur Verfügung gestellten Zeichnungen und Beschreibungen des Architekten bzw. Fachingenieurs. Die Mengenermittlung ist entsprechend den Ordnungszahlen des Vertrages zu gliedern und in den übergebenen Zeichnungen übersichtlich und prüfbar durch den AN (ggf. mehrfarbig) darzustellen. Die Ermittlung der Mengen hat als steigenden Mengenermittlung zu erfolgen und ist in ihrem Leistungsstand den gewünschten Abschlagzahlungen anzupassen. Zahlungen auf Grund von geschätzten Mengenermittlungen finden nicht statt.

Die den Abschlagszahlungen zuzuordnenden Mengenermittlungen sind immer vor der Einreichung einer jeweiligen Abschlagsrechnung von den Verantwortlichen zu prüfen und von ihnen freigeben zu lassen. Die Prüfung der Mengenermittlung ist möglichst gemeinsam vorzunehmen. Sind Zeichnungen nicht vorhanden, ist die erbrachte Leistung gemeinsam örtlich aufzumessen, zu dokumentieren und chronologisch zu ordnen. Örtliche Aufmaße von nicht zeichnerisch dargestellten Leistungen sind in die Abrechnungszeichnungen zu übertragen oder mit dem Hinweis auf ein separates Aufmaß kenntlich zu machen.

## Technische Vorbemerkungen
Technische Vorbemerkungen

Folgende Angaben sind gültig, wenn in den Einzelspezifikationen nicht ausdrücklich anderes verlangt wird.

1  Gerätebeschreibung

1.1 Werkstoffangaben

Alle Geräte sind in Chromnickelstahl (CNS) 18/10, Werkstoff Nr. DIN 1.4301, auszuführen.
Folgende Materialstärken sind einzuhalten:

Abdeckung Arbeitsflächen  1,5 bis 2,0 mm
Abdeckung für den Einbau von thermischen Geräten  3 mm
Spültischabdeckungen  1,25  2 mm
Spülen  1,00 - 1,50 mm
Zwischenborde  1,00 mm
Schrankkorpus  1,00 mm
Türen und Blenden  1,00 mm
Sockelblenden  1,00 mm
Untergestelle  40/40/1,25 mm
Wandborde  1,50 mm
Borde, Roste von Rohrgestellen  1,50 mm

Alle sichtbaren Flächen sind mit einem einheitlichen Schliff, mindestens Korn 240, herzustellen.

Rollenausstattung gemäß Einzelspezifikationen.

1.2 Normung

Grundsätzlich sind alle nachstehend aufgeführten Geräte entsprechend der einheitlichen Gastronorm auszuführen:
  Rechteckkochkessel,
  Brat- und Backöfen,
  Heißluft-Kombinationsgeräte,
  Speisenausgabebecken,
  Transportgeräte,
  Hordenwagen,
  Schubladen,
  Norm-Unterschränke,
  Kühlschränke und Kühltische.

2 - Verarbeitung

2.1 Schweißnähte

Schweißnähte frei von Verfärbungen und entzundert. Bei sichtbaren Schweißnähten ist die Oberfläche glatt, ohne Hohl- oder poröse Stellen auszuführen und so zu verschleifen, dass kein Übergang sichtbar ist.
Spülbecken sind fugenlos einzuschweißen, so dass eine einheitliche Oberfläche entsteht. Baunähte sind zu verschweißen und so zu verschleifen, dass die Oberfläche dem geforderten Schliff angepasst ist.

2.2 Schraubnähte

Schraubnähte sind so auszuführen, dass an der Oberfläche nur eine Haarfuge zu sehen ist.

2.3 Oberflächen

Alle Oberflächen glatt; sichtbare Teile, wie Abdeckungen, Türen, Wandborde, Korpusaußenseiten sind mit einheitlichem Schliff, mindestens Korn 240, zu versehen. Alle Tischplatten in Längsrichtung geschliffen. Korpus waagrecht geschliffen. Alle Ab- und Aufkantungen verschweißt und verschliffen, so dass ein homogenes Gesamtbild entsteht.

3.0 Abdeckungen, Spülen

3.1 Abdeckungen

Abdeckungen glatt, aus 1,5 bis 2 mm dickem CNS 18/10, geschliffen gemäß Punkt 2.3. Abdeckung schalldämmend unterlegt und an der Unterseite mit nach unten geschlossenen Profilen verstärkt. Arbeitsplatte dreiseitig mindestens 40 mm abgekantet, wandseitig, hinten, mindestens 40 mm aufgekantet, vorn mit Tropfkante. Die Ecknähte durchgehend verschweißt und verschliffen. Der Bereich zwischen Tropfkante und Schrankkörper ist mit einem Profil geschlossen.
Holzunterfütterungen werden NICHT abgenommen.
Bei Tischanlagen mit entsprechender Länge sind Baunähte (Schraub- oder Schweißnähte, siehe Punkt 2.1 und 2.2) vorzusehen.

3.2 Spültischabdeckungen/Spülbecken

3.2.1 Spültischabdeckung

Spültischabdeckungen aus 1,25 mm bis 2,0 mm CNS 18/10 gefertigt, mit Schwallrand und schalldämmend unterlegt. Ecknähte an den Ab- und Aufkantungen durchgehend verschweißt und verschliffen, die Ecken gerundet. Abkantungen an der Spültischabdeckung müssen beim Überstand über den Gerätekörper als Kanten ausgebildet werden. Der Bereich zwischen Kante und Unterbau ist allseitig mit einem Profil zu schließen. Becken sind in der Spültischabdeckung fugenlos einzuschweißen und zu verschleifen. Bei Spültischabdeckungen mit Abtropffläche links und/oder rechts erhalten diese ein Gefälle zum Becken. Die Abtropfflächen sind mit Sicken zu versehen und schalldämmend zu beschichten.

3.2.2 Spülbecken

Spülbecken sind nahtlos tiefzuziehen. Alle Ecken, senkrechten und waagerechten Kanten sind mit mindestens R=15 mm abzurunden. Eine vollkommene Entleerung ist durch ein Gefälle zur Auslaufprägung sicherzustellen. Die Auslaufprägung ist vertieft auszuführen, damit die Kelchplatte des Ablaufventiles bodenbündig und wasserdicht montiert werden kann.
Zugehörige Standrohrventile und Ablaufverbindungen sind im Lieferumfang.
Alle Spülen bzw. Spülbecken sind mit Standbatterien (Hochdruck) mit Schwenkauslauf für Kalt- und Warmwasser auszurüsten.

4.0 Schränke

4.1 Korpus

gemäß DIN 18860.
Schrankkorpus in stabiler Ausführung aus CNS 18/10. Schrank bestehend aus Boden, Rückwand und Seitenwänden. Materialdicken siehe Punkt 1.1. Außen- und Innenseiten geschliffen (mindestens Korn 240). Der Innenkorpus ist aus 1 mm dickem CNS 18/10, dicht verschweißt. Der Übergang zwischen Boden, Seitenwänden und Rückwand mit Radius R = 3 mm ausgebildet. Der Boden glatt, mit Verstärkungsprofilen versehen. Die Geräteaußenseiten sind doppelwandig und glatt auszuführen. Die Korpusoberseite ist zur Abdeckung hin mit einem CNS-Blech geschlossen.
Die Schränke sind, wenn nicht anders in den Einzelspezifikationen angegeben, mit einem Zwischenboden auszustatten.
Der Zwischenboden glatt (geschliffen, mindestens Korn 240), aus 1,0 mm dickem CN 18/10, allseitig mindestens 30 mm abgekantet, in der Höhe verstellbar.
Die Schränke sind offen oder geschlossen auszuführen, gemäß Angabe in den Einzelspezifikationen.
Flügeltüren siehe Punkt 4.3
Schiebetüren siehe Punkt 4.4
Schubladen siehe Punkt 4.5
Kippbehälter siehe Punkt 4.6

4.2 Zwischenborde

Zwischenborde sind allseitig mindestens 30 mm abzukanten und mit einem Umschlag von 10 mm zu versehen.
Die Borde sind auf der Vorderseite zur Vermeidung von Verletzungen mit einem Gegenprofil auszustatten. Alle Borde mit Profilen verstärkt, höhenverstellbar.

4.3 Flügeltüren

Flügeltüren, doppelwandig, 15 bis 20 mm dick, mit flächenbündiger, waagrecht angekanteter Griffleiste. Die Türen sind fluchtend und ohne Überlappung zu fertigen und mit CNS-Scharnieren anzuschlagen. Scharniere mit außenliegendem Drehpunkt; Öffnungswinkel mindestens 180 Grad. Türen innen schalldämmend und stabilisierend PU-druckgeschäumt. Türen mit Magnetverschluss. Scharniere sind entsprechend der Nutzung vorzusehen (wartungsfreie Ausführung).

4.4 Schiebetüren

Schiebetüren doppelwandig, 15 bis 20 mm dick, mit flächenbündiger, senkrecht angekanteter Griffleiste. Die Türen oben aufgehängt und auf 2 kugelgelagerten höhenjustierbaren Kunststoffrollen in einem CNS- Profil laufend. Türen unten unsichtbar in einem U-förmigen Kunststoffhalter so geführt, dass der Schrankboden im offenen Türbereich glatt ist. Türen innen schalldämmend und stabilisierend PU-druckgeschäumt.

4.5 Schubladen / Schubladenblöcke

4.5.1 Schubladen

Schubladen generell als Kastenschubladen ausgebildet. Das Einhängen von Gastronormbehältern ist möglich. Die Schubladenblende ist mit dem Innenteil so verbunden, dass außen keine Schrauben oder Nieten sichtbar sind. Der Griff ist als waagrecht angekantete Griffleiste auszuführen. Schublade vorgesehen für GN-Behälter Größe 1/1 oder 2/1, gemäß Angabe in den Einzelspezifikationen.

4.5.2 Schubladenblöcke

Schubladenblock in selbsttragender Korpusbauweise bedienseitig mit einer oder mehreren Kastenschubladen, Anzahl der Schubladen gemäß Einzelspezifikation.
Die Schubladen sind mit CNS- Teleskopauszügen, welche so konstruiert sein müssen, dass ein unbeabsichtigtes Herausziehen unmöglich ist, die Schublade bei Bedarf jedoch ganz ausgehängt werden kann.
Belastbarkeit pro Zug mindestens 50 kg.

4.6 Kippbehälter

Kippbehälterschrank bestehend aus Korpus gemäß Beschreibung und einer doppelwandigen Tür (Grundausführung siehe Punkt 4.3). Tür mittels Klappbeschlägen am Korpusboden befestigt, Tür im geöffneten Zustand arretierend. An der Innenseite der Tür angebrachte Haltebefestigung für den mitzuliefernden CNS-Abfallbehälter.

4.7 Füße

Sollen Schränke mit Füßen ausgerüstet werden, sind diese aus CNS-Quadratrohr 40/40/1,25 mm, mit Halteplatte gemäß der vorgesehenen Nutzung und Kunststoff- Fußstollen, verstellbar mindestens +/- 15 mm, zu fertigen. Die Füße sind mit den Bodenprofilen der Schrankkorpusse zu verschrauben bzw. zu verschweißen.

4.8 bauseitige Sockel

kommen nur zum Einsatz, wenn es in den Einzelspezifikationen aufgeführt wird.

4.9 Sockelblenden aus CNS

Sockel aus Chromnickelstahl sind bei Einzelgeräten umlaufend, bei aneinander gereihten Geräten ist die vordere Blende durchgehend zu montieren.
Materialstärke siehe Punkt 1.1.
Werden unter den Geräten Leitungen verlegt, muss die Sockelblende abnehmbar sein, d.h. die Geräte auf Füßen stehend; die Sockelblende mittels der Nutzung entsprechender Befestigung an den Füßen angebracht. Füße siehe Punkt 4.7.
Feste CNS-Sockel sind gegen den bauseitigen Fertigfußboden mit dauerelastischem (silikonfreiem) Material abzudichten.

5.0 Rohrgestelle

5.1 Rohrrahmengestelle für Arbeitstische
aus CNS - Vierkantrohren, mindestens 40 x 40 x 1,25mm, mit höhenverstellbaren (mindestens 15 mm) nicht korrodierenden Einschlag  Fußstollen zum Ausgleich von Bodenunebenheiten, mit fest verschweißten Querverbindungsrohren bzw. Grund- und / oder Zwischenböden für eine stabile, verwindungssteife und selbstragende Unterkonstruktion, oben umlaufendes Vierkantrohr zur Befestigung der Abdeckungen.

5.2 eingeschweißte Borde

Borde allseitig 40 mm ab- und ca. 20 mm eingekantet, mit entsprechenden Ausklinkungen zum außenbündigen Verschweißen mit dem Rohrgestell.

5.3 eingeschweißte Lochböden

Lochböden 40 mm abgekantet und ca. 20 mm eingekantet. Böden mit geprägter Lochung (Durchmesser 13 mm) im Raster 40 x 40 mm.

5.4 herausnehmbare Lochböden

Lochböden 40 mm abgekantet und 15 bis 20 mm eingekantet. Böden mit geprägter Lochung (Durchmesser 13 mm) im Raster 40 x 40 mm. Maximale Länge der Einzelsegmente 500 mm (geeignet für die Reinigung in Spülmaschinen). Lochböden zum Einlegen in an den Längsrohren angeschweißten gekanteten Einhängeprofilen.

5.5 Beckenblenden

Grundsätzlich sind alle Möbel mit eingeschweißten Becken mit einer Beckenblende zu versehen. Beckenblenden sind unter die Abdeckung, ggf. dreiseitig um das Becken mit einem umgeschlagenen unteren Rand geschweißt. Die Höhe so ausgelegt, dass das entsprechende Becken komplett abgedeckt ist.

6.0 Wandborde, Wandhängeschränke

6.1 Wandborde

Wandborde aus CNS 18/10, 3-seitig 30 bis 40 mm ab- und 15 mm eingekantet, hinten 35 bis 40 mm gerade hochgekantet. Materialstärke siehe Punkt 1.1. Die Borde sind auf Konsolen in ausreichender Anzahl zu montieren, welche direkt an der bauseitigen Wand zu befestigen sind oder verstellbar in Schlitzschienen einzuhängen sind, gemäß Angabe in den Einzelspezifikationen.

6.2 Wandhängeschränke

Schränke in selbsttragender Ausführung aus CNS 18/10, bestehend aus 2 Seitenwänden, Rückwand und doppelwandigem Boden. Aufhängeleiste für Wandmontage lose beigelegt; Materialdicke 1,0 mm. Außenseiten und Innenraum geschliffen. Die Schränke sind offen oder geschlossen auszuführen, gemäß Angabe in den Einzelspezifikationen.
Flügeltüren siehe Punkt 4.3
Schiebetüren siehe Punkt 4.4
Die Schränke sind, wenn in den Einzelspezifikationen nicht anders angegeben, mit einem Zwischenboden auszustatten (siehe Punkt 4.2). Ausführung dichtverschweißt wie unter Punkt 4.0 beschrieben.

7.0 Kühlgeräte

Folgende Ausführungen sind den Einzelspezifikationen zu entnehmen:
Die Art der Kühlung, statisch oder Umluft,
Abmessungen
Kapazität

7.1 Kühlschränke und -tische

Kühlschränke und -tische müssen allseitig isoliert sein, d.h. mit FCKW-freiem PU-Schaum in ausreichender Stärke ausgeschäumt sein. Jedes Gerät ist mit einem Temperaturregler und -anzeiger auszustatten.

Schaltbereich der Thermostate oder elektronischen Regler:

Kühlschrank Normalkühlung-2 bis +12 Grad Celsius
Kühlschrank Tiefkühlung-10 bis -25 Grad Celsius
Kühltische Normalkühlung-2 bis +8 Grad Celsius
Kühltische Tiefkühlung-18 bis 22 Grad Celsius

Isolierstärke:
Normalkühlung: mindestens 40 mm,
Tiefkühlung: mindestens 50 mm.

Griffe von Schubladen und Griffe von Kühltischtüren sind als waagrecht angekantete Griffleisten auszuführen.
Griffe von Türen sind an diese angeschraubt, als senkrecht angekantete Griffleiste oder nicht sichtbar auszuführen.

Kühlraumausstattung:
bei Flügeltüren:
mit Rasterleisten:
Rasterleisten für Auflageschienen, zur Reinigung herausnehmbar und kippsichere, in einem Raster höhenverstellbare Auflageschienen für Gastronormbehälter bzw. Roste. Größe und Anzahl pro Fach gemäß Angabe in den Einzelspezifikationen
oder Auflagerippen:
Tiefgezogene Auflagerippen, zum kippsicheren Einschieben von Rosten und GN-Behälter.
bei Kühlschubladen: gemäß Einzelspezifikationen.

Alle Türen und Schubladen von Kühlgeräten mit auswechselbarer Magnetdichtungen.

Ausstattung der Kühlgeräte:

Kühlschränke Normalkühlung
-  Thermostat oder elektronische Steuerung
-  Temperaturanzeige, gemäß Einzelspezifikation
-  Ein- / Ausschalter
-  Verdampfer
-  Tauwasserablauf oder Tauwasserverdunstung

Kühltische Normalkühlung
-  Steuereinheit mit Digitalanzeige
-  Ein- /Ausschalter
-  Automatische Abtauung
-  Verdampfer
-  Tauwasserablauf oder Tauwasserverdunstung

Kühlschränke Tiefkühlung
-  Thermostat oder elektronische Steuerung
-  Temperaturanzeige, gemäß Einzelspezifikation
-  Ein- / Ausschalter
-  Verdampfer
-  Tauwasserablauf oder Tauwasserverdunstung

Kühltische Tiefkühlung
-  Steuereinheit mit Digitalanzeige
-  Ein- / Ausschalter
-  Automatische Abtauung
-  Verdampfer
-  Tauwasserablauf oder Tauwasserverdunstung

7.1.1 Kühlmaschinenfächer bei Kühltischen

Kühlmaschinenfächer aus CNS, an der Bedienungsseite mit abschraubbarer Lüftungsblende, mit eingebauten Schaltern für die Kühlstellen. Abmessungen gemäß Einzelspezifikationen; Länge mindestens 250 mm.

7.1.2 Installationsfächer bei Kühltischen für Zentralkühlung

Installationsfächer aus CNS, an der Bedienungsseite mit abschraubbarer CNS- Blende, mit eingebauten Schaltern für die Kühlstellen. Das Installationsfach vorgesehen für bauseitigen Kälteanschluss der in den Einzelspezifikationen beschriebenen Kühlstellen. Abmessungen gemäß Einzelspezifikationen; Länge bei einer Kühlstelle mindestens 180 mm.

7.2 Kühlwannen

Kühlwannen müssen allseitig isoliert sein, d.h. mit FCKW-freiem PU-Schaum in ausreichender Stärke ausgeschäumt sein. Jedes Gerät ist mit einem Temperaturregler und -anzeiger auszustatten.

7.2.1 Temperaturbereiche (mindestens):

statische Kühlung: +4 bis +12 Grad Celsius
Umluftkühlung:-1 bis +5 Grad Celsius

7.2.2 Isolierung:

Isolierung aus Polyurethan (FCKW-frei) druckgeschäumt.
Isolierstärke mindestens 30 mm

7.2.3 Ausführung statische Kühlung

Kühlkorpus: Innenwanne komplett aus CNS 18/10 mit bündig eingezogener Abflussverschraubung. Die Kühlung erfolgt durch die in den Seitenwänden 4-seitig eingeschäumte Kontaktberohrung. Außenmantel aus verzinktem Stahlblech oder CNS 18/10. In der Kühlwanne befindet sich zusätzlich ein höhenverstellbarer, gelochter Boden.
Ausstattung Kühlwanne mit statischer Kühlung:
-  Steuereinheit mit Digitalanzeige
-  Ein- / Ausschalter
-  Seitliche Kontaktberohrung zur Kühlung
-  Tauwasserablauf

7.2.4 Ausführung Umluftkühlung:

Kühlkorpus: Innenwanne komplett aus Edelstahl mit bündig eingezogener Abflussverschraubung und reinigungsfreundlichen Radien, fugenlos gefertigt. Außenmantel aus verzinktem Stahlblech oder CNS 18/10. Innerhalb der Wanne befinden sich ein Umluftverdampfer mit beschichteter Oberfläche und Niederspannungsventilatoren. Die Kühlung erfolgt durch einen durch die Ventilatoren erzeugten Luftschleier. Der Innenboden ist herausnehmbar oder mit Umluftverdampfer verbunden. Zur Reinigung des Wannen-bodens muss der Umluftverdampfer hochschwenkbar und in der oberen Position selbsthaltend sein.

Ausstattung Kühlwanne mit Umluftkühlung:
-  Steuereinheit mit Digitalanzeige
-  Ein- / Ausschalter
-  Verdampfer
-  Ventilator
-  Tauwasserablauf

7.3 Kühlvitrinen

Kühlkorpus: siehe Punkt 7.2.4

Glasaufsatz: Die Seitenscheiben, die obere Scheibe und die Einlegeböden bestehen aus Sicherheitsglas. Bedienseitig mit Türen aus Isolierglas. Beleuchtung oberhalb von jedem Warenboden. Form, Höhe und kundenseitige Ausführung des Glasaufsatzes gemäß Angaben in den Einzelspezifikationen.

Ausstattung Kühlvitrine:
- Steuereinheit mit Digitalanzeige
- Drehzahlregler
- Ein- / Ausschalter
- Verdampfer
- Ventilator
- Schalter für Beleuchtung
- Tauwasserablauf

8.0 Wärmeschränke

Schränke in selbsttragender Ausführung, aus CNS 18/10, bestehend aus Boden, Deckel, Rückwand und Seitenwänden, doppelwandig, 20 mm isoliert. Schiebe- bzw. Flügeltüren ebenfalls isoliert. Boden mit Profilen verstärkt; Materialdicken siehe Punkt 1.0. Sichtbare Außenseiten geschliffen. Im Innenraum ein Zwischenbord, glatt, mit Profilen verstärkt, höhenverstellbar. Das Installationsfach 200 mm lang, durch eine Zwischenwand vom Wärmefach getrennt. Im Installationsfach eingebaut Umluftgebläse mit 2,4 kW- Heizung. An der Frontseite eine abschraubbare CN- Blende mit vertieft eingebautem thermostatischem Regler 30° bis 85° C und beleuchtetem Ein-/ Ausschalter.
Ausführung Zwischenbord siehe Punkt 4.2
Ausführung Flügeltüren siehe Punkt 4.3
Ausführung Schiebetüren siehe Punkt 4.4

9.0 Elektroinstallation / Wirkungsgrad

9.1 Elektro-Heizelemente

Geräte, welche elektrisch beheizt werden, sind mit Heizelementen auszustatten, die einen ordnungsgemäßen Betrieb sicherstellen. Bei trockenbeheizten Geräten ist das Heizelement direkt unter den Boden zu installieren und mit einer Kontaktfläche für gleichmäßige Wärmeverteilung zu versehen. Bei nassbeheizten Geräten ebenso. Jedes Gerät ist mit thermostatischem Regler, sowie beleuchtetem Ein-/ Ausschalter auszustatten. Alle Verdrahtungen sind ordnungsgemäß nach den VDE-Vorschriften zu verlegen.
Es sind nur Fabrikate einzubauen, die den Anforderungen des gewerblichen Küchenbetriebs gerecht werden.

9.2 Leitungsführung

Die Geräte sind steckerfertig bzw. intern bis zu einem Anschlussklemmkasten zu verdrahten. Ein Anschluss pro Gerät. Kabeleinführungen sind mit Verschraubungen und Zugentlastung zu installieren. Geräte zum Anschluss an bauseitigem Einzelanschlusskabel bzw. bauseitiger Steckdose. Wenn bei Tischen mit geschlossenen Unterbauten die Deckplatten-Zuleitungen benötigt und diese durch den Unterbau geführt werden müssen, sind diese Leitungen durch eine passende Leitungsführung aus CNS zu verlegen. Diese Leitungsführung ist geschlossen, hat aber abnehmbare Paneele, um den Zugang zu den Leitungen jederzeit zu gewähren. Diese Zugangspaneelen sind durch Laschen oder Schrauben gehalten. Die Durchführungen sind mit Kunststoffdurchführungen auszurüsten.

10.0 Geltungsbereich

Alle technischen Vorbemerkungen gelten auch für Geräte und Möbel, die nicht im unmittelbaren Produktionsbereich stehen, d.h. z. B. auch für alle Ausgabe- und fahrbare Möbel und Geräte.

11.0 Leistungsumfang

Folgender Leistungsumfang ist in die Einheitspreise einzukalkulieren:

Auftragsklärung mit Festlegungen Farben und Dekore
Benennung und Einsatz eines deutschsprachigen Bauleiters/Projektleiters, der die Baumaßnahme ständig betreut und dem Projektleiter des Fachplaners als  Ansprechpartner zur Verfügung steht
Prüfung der Vorgewerke
Aufmaß
Sollten bauseitige Vorleistungen und/oder Änderungen erforderlich sein, hat der Auftragnehmer dem Auftraggeber rechtzeitig die erforderlichen Angaben möglichst in Verbindung mit Detailzeichnungen zu übergeben
Einrichten, Unterhalten und Räumen der Baustelle, einschl. Stellen / Aufbau, Vorhalten und Abbau aller für die Durchführung erforderlichen Werkzeuge, Geräte, Maschinen (auch Leitern, Hebegeräte, Kräne etc.) sowie sonstiger Hilfsmittel.
Fertigung und Lieferung frei Verwendungsstelle inklusive sämtlicher Nebenkosten
Komplette gebrauchs- und betriebsfertige Montage inklusive aller Anschlussarbeiten an die bauseitigen Medienleitung (außer Netzwerk) einschließlich Montage- und Anschlussmaterial. Schnittstellen sind:
     - für Elektro: Steckdosen, Anschlussdosen, Reparaturschalter und/oder  Kabelüberlängen (Angaben gemäß Ausführungsplanung).
     - für Zuwasser: Eck- und Geräteanschlussventile mit Außengewinde sowie  Wandanschlüsse mit Innengewinde (Angaben gemäß  Ausführungsplanung).
     - für Abwasser: Muffe oder Konfix.
Rückstandlose Entfernung der Schutzfolien von allen Geräten.
Versiegelungsarbeiten inkl. hierzu benötigtem Material. (z.B. Wandanschluss Aufkantung Arbeitstisch, Fugen zwischen Arbeitstischen etc.)
Abstimmung und Koordination der Werksplanung sowie in der Ausführung mit dem Fachplaner
Vorhalten der aktuellen Werksplanung und der Leistungsbeschreibung auf der Baustelle
Teilnahme an der förmlichen Abnahme.
Probebetrieb der Kochgeräte und der Spülmaschine mit gründlicher Einweisung und Protokoll
Möglichkeit zur Wiederholung der Einweisung (einmalig)
Intensivschulung für den Umgang und die Nutzung der Heißluftdämpfer

## Anlagen zur Ausschreibung
Anlagen zur Ausschreibung

- Stellplan Küchentechnik 1. OG
- Plan mit Bauangaben und Trassenführung Kältetechnik
- Bieterangabenverzeichnis

## 001 Küchentechnik - KG 471
Datum: 06.11.2025

### Los 1 Regenerationsraum

**1.1 Handwaschbecken mit Unterbau und Hygiene-Set**
Handwaschbecken mit Unterbau und Hygiene-Set

Maße: 550 x 440 x 700 mm (+/- 2 Prozent)

Beckengröße: 500 x 300 x 150 mm (+/- 2 Prozent)

Ausführung:
Handwaschbecken wandhängend mit geschlossenem Unterbau, Frontseite mit Flügeltür, darüber Beckenblende mit einbauter Einwurfklappe.
Becken nahtlos eingeschweißt, hinten 30 mm aufgekantet, mit Auslaufprägung 1 1/2 Zoll und Überlaufsicherung.

inklusive

Sensorarmatur 1/2 Zoll, Netzbetrieb
Maße: 50 mm Durchmesser; 127 mm hoch,
Ausladung 134 mm (+/- 2 Prozent)
Elektronische Waschtisch  Armatur
  Temperaturregler
-  2 Rückflussverhinderer mit Vorfilter
-  Strahlregler

Hygiene-Set bestehend aus:

1 Papierhandtuchspender in CNS
Maße:  280 x 125 x 360 mm (+/- 2 Prozent)
Kapazität:  mindestens 350 Handtücher

Ausführung:
Gehäuse komplett aus CNS, 1.4301. Materialstärke 1 mm, mit Schloss und Sichtfenster zum Ablesen des Füllstandes. Inkl. Wandmontagesatz.

1 Seifenspender in CNS
Maße:  80 x 120 x 310 mm (+/- 2 Prozent)
Inhalt:  mindestens 0,75 ltr.

Ausführung:
Gehäuse koplett aus CNS, 1.4301. Materialstärke 1 mm, leichte Bedienung durch Hebeldispenser. Inkl. Wandmontagesatz.

1 Desinfektionsmittelspender in CNS
Maße:  80 x 120 x 310 mm (+/- 2 Prozent)
Inhalt:  mindestens 0,75 ltr.

Ausführung:
Gehäuse koplett aus CNS, 1.4301. Materialstärke 1 mm, leichte Bedienung durch Hebeldispenser. Inkl. Wandmontagesatz.
Menge: 1,000 St
DIN276_08: 471
DIN276_18: 471

**1.2 Arbeitstischanlage über Eck**
Arbeitstischanlage über Eck

Abmessungen: 2200/2600 x 700/850 x 900 mm (+/- 5 Prozent), auf höhenverstellbaren Füßen stehend.

Arbeitsplatte als glatte Arbeitsfläche, Ausführung gemäß den technischen Vorbemerkungen.

Unterbauten von links nach rechts:

1 Schubladenblock, 400 mm lang (+/- 2 Prozent), dreiseitig geschlossen, frontseitig mit 3 untereinander angeordneten, auf CNS-Teleskopschienen laufenden Kastenschubladen. Mit Vollauszug.

1 Unterbauschrank, 1200 mm lang (+/- 2 Prozent), dreiseitig geschlossen, frontseitig geräuscharm laufende Schiebetüren. Schrankraum als Eckeinbau mit Grund- und verstellbarem Zwischenboden.

1 Unterbauschrank, 1500 mm lang (+/- 2 Prozent), dreiseitig geschlossen, frontseitig geräuscharm laufende Schiebetüren. Schrankraum mit Grund- und verstellbarem Zwischenboden.

1 Schubladenblock, 400 mm lang (+/- 2 Prozent), dreiseitig geschlossen, frontseitig mit 3 untereinander angeordneten, auf CNS-Teleskopschienen laufenden Kastenschubladen. Mit Vollauszug.
Menge: 1,000 St
DIN276_08: 471
DIN276_18: 471

**1.3 Mikrowelle**
Mikrowelle mit Wandkonsole

Abmessungen: 422 x 508 x 337 mm (+/- 5 Prozent)
Garraumabmessungen: 330 x 310 x 175 mm (+/- 5 Prozent)

Technische Daten:
Anschluss: 230 V
Garraumvolumen: mindestens 18 Liter

Ausführung:
Elektrisch betriebenes Mikrowellengerät für gewerbliche Küchen.

Die Zeiteingabe erfolgt über einen Drehregler. Die maximale Zeiteingabe beträgt 30 Minuten. Die Leistungswahl erfolgt über 3 Tasten, es sind mindestens 3 Leistungsstufen wählbar. Die Mikrowelleneinspeisung erfolgt von oben und unten durch zwei Hohlleiter-Drehantennen. Das Außengehäuse und der Garraum bestehen aus CNS.

Die Garraumgröße beträgt mindestens 18 Liter. Der Garraumhimmel ist zur Reinigung ohne Werkzeug herausnehm- und wieder einsetzbar. Der Luftfilter für die angesaugte Kühlluft befindet sich an der Frontseite und kann ohne Werkzeug zur Reinigung entfernt und wieder eingesetzt werden. Der Garraumboden ist fest integriert und besteht aus Keramik.

Ein Defekt oder Bedienungsfehler wird per Fehlercode im Display angezeigt.

inkl.
Wandkonsole: 1-etagige Wandkonsole ohne Stellschienen aus CNS gefertigt
Maße: 500x500 mm (+/- 5 Prozent)

Hersteller: '....................................................'

Typ: '....................................................'
Menge: 1,000 St
DIN276_08: 471
DIN276_18: 471

**1.4 Heißluftofen (Allergiker)**
Heißluftofen (Allergiker)

Abmessungen: 370 x 535 x 495 mm (+/- 5 Prozent)
Anschluss: 230 V/1 ph/50 Hz

Ausführung:
Gehäuse aus Edelstahl. Heißluftofen mit einer Kapazität von bis zu 5 GN1/2 Blechen.
Regelung: elektromechanisch mittels Thermostat und Zeitschaltuhr

Konstruktion:
Ofen innen aus Edelstahl mit gerundeten Ecken.

Garfunktionen:
Heißluft

Inkl. folgendem Zubehör:

2 Lochblech 265 x 325 mm
1 Bröselblech

Hersteller: '....................................................'

Typ: '....................................................'
Menge: 1,000 St
DIN276_08: 471
DIN276_18: 471

**1.5 Induktionskochfeld - mobil**
Induktionskochfeld - mobil

Ausführung:
Induktions-Auftischgerät mit einer Kochstelle und Warmhaltefunktion.
Werkstoff: Chromnickelstahl 18/10 DIN 1.4301
Kompakte Ausführung, Gehäuse und Abdeckung aus einem Stück gefertigt, mit oben flächenbündig eingesetztem Ceranglas.
Die Energieübertragung erfolgt über eine unter dem Ceranfeld befindliche Spule. Unter der Spule befindet sich der Generator.
Betriebssicherheit durch:
- elektronische Temperaturüberwachung der Induktionsspule, Generator und Steuerprint.
- elektronische Überwachung der Energiezufuhr
- Topferkennung
Die einfache Bedienung erfolgt über einen stufenlosen Leistungsregler.Eine Digitale Anzeige unter dem Ceranglas zeigt die gewählte Leistung (1-9) oder eventuelle Störungen an. Die Luftzufuhr erfolgt über einem im Geräteboden integriertem Lüfter. Darunterliegend befindet sich ein auswechselbarer Aluminium Fettfilter (Spülmaschinentauglich). Die Kühlung erfolgt über ein Luftführungssystem.
Im Lieferumfang enthalten sind Zuleitung mit Stecker und Alu - Fettfilter. Vier rutschfeste und höhenverstellbare Füße.

Technische Daten
Abmessungen: 340 x 420 x 100 mm inkl. Stellfüße (+/- 2 Prozent)
Ceranfläche: 290 x 290 x 4 mm (+/- 2 Prozent)
Anschlusswert: 230 V / 3,5 kW

Hersteller: '....................................................'

Typ: '....................................................'
Menge: 2,000 St
DIN276_08: 471
DIN276_18: 471

**1.6 Heißluftdämpfer 10.10**
Heißluftdämpfer 10.10

Ausführung:
Heißluftdämpfer nach DIN 18866 zum automatischen Garen. Elektrisch beheiztes Tischgerät zur rückseitig wandbündigen Aufstellung. Das Gerät besteht innen und außen aus Edelstahl DIN 1.4301.
Das Gerät ist mindestens mit folgenden Betriebsarten ausgestattet:
Dämpfen
Heißluft
Kombidampf
Regenerieren

Bedienung:
Die Bedienung erfolgt mit einem mindestens 10 Zoll TFT-Farbdisplay mit einem kapazitiven Touchscreen.
Das Gerät ist frei programmierbar mit mindestens 750 Garprogrammen. Umfangreiche Suchfunktion in allen Handbuchinhalten und Rezepten auf dem Gerät. Anzeige von Hilfe-Informationen. Akustische Aufforderung und visuelle Anzeige bei notwendigen Anwendereingriffen.
Unterstützendes System zur Optimierung von Mischbeschickungen nach Garzeit oder Energieverbrauch in der Produktion. Durch Zielzeitgaren ist ein gleichzeitiges Garen von mehreren Lebensmitteln zur selben Zeit oder alternativ auf einen gemeinsamen Zielzeitpunkt hin möglich. Im Display wird angezeigt, welche Lebensmittel gleichzeitig gegart werden können.

Beschickung des Innenraumes über festes Einhängegestell oder durch Hordengestell zur Aufnahme von 10 Rosten oder Blechen (1/1 GN) im Längseinschub und GN-Zubehör möglich.

Betrieb und Pflege:
Die Dampferzeugung erfolgt drucklos, mittels eines Frischdampfgenerators mit Selbstreinigungsprogramm sowie automatischer Entkalkung und Pflege, unabhängig von der eingestellten Wasserhärte. Betrieb ohne Wasserenthärtungsanlage und ohne zusätzliches Entkalken.
Das Gerät ist mit einem vollautomatischen, wasserdruckunabhängigen Reinigungssystem mit mehreren Reinigungsstufen ausgestattet. Das Gerät erkennt automatisch den Verschmutzungs- und Verkalkungszustand abhängig von der bisherigen Art der Nutzung und schlägt daraufhin das effizienteste Reinigungsprogramm (Bestes Verhältnis von Entkalker/Reiniger/Wasser/Energie) vor.

Technische Daten:
Abmessungen (BxTxH): 850 x 775 x 1014 mm (+/-5 Prozent)
Fassungsvermögen: 10 Einschübe 1/1 GN
Temperaturbereich: mind. +30 bis +250 Grad Celsius
Anschlussart: Elektro
Nennspannung 3 NAC 400 V (Ein Anschluss an eine Energieoptimierungsanlage gemäß DIN 18875 ist möglich.)
Wasseranschluss: mindestens 3/4 Zoll AG
Wasserablauf: mindestens DN 50

inkl. Kondensationsunterbrecher

Hersteller: '....................................................'

Typ: '....................................................'
Menge: 2,000 St
DIN276_08: 471
DIN276_18: 471

**1.7 Untergestell für Heißluftdämpfer**
Untergestell für Heißluftdämpfer

Abmessungen (BxTxH): 860 x 703 x 699 mm (+/- 5 Prozent, mit höhenverstellbaren Füßen.

Zweiseitig offen mit Seitenwänden zur Aufnahme von mindestens 14 Blechen oder Behältern 1/1 GN.
Menge: 2,000 St
DIN276_08: 471
DIN276_18: 471

**1.8 Heißluftdämpfer 6.10**
Heißluftdämpfer 6.10

Ausführung:
Heißluftdämpfer nach DIN 18866 zum automatischen Garen. Elektrisch beheiztes Tischgerät zur rückseitig wandbündigen Aufstellung. Das Gerät besteht innen und außen aus Edelstahl DIN 1.4301.
Das Gerät ist mindestens mit folgenden Betriebsarten ausgestattet:
Dämpfen
Heißluft
Kombidampf
Regenerieren

Bedienung:
Die Bedienung erfolgt mit einem mindestens 10 Zoll TFT-Farbdisplay mit einem kapazitiven Touchscreen.
Das Gerät ist frei programmierbar mit mindestens 750 Garprogrammen. Umfangreiche Suchfunktion in allen Handbuchinhalten und Rezepten auf dem Gerät. Anzeige von Hilfe-Informationen. Akustische Aufforderung und visuelle Anzeige bei notwendigen Anwendereingriffen.
Unterstützendes System zur Optimierung von Mischbeschickungen nach Garzeit oder Energieverbrauch in der Produktion. Durch Zielzeitgaren ist ein gleichzeitiges Garen von mehreren Lebensmitteln zur selben Zeit oder alternativ auf einen gemeinsamen Zielzeitpunkt hin möglich. Im Display wird angezeigt, welche Lebensmittel gleichzeitig gegart werden können.

Beschickung des Innenraumes über festes Einhängegestell oder durch Hordengestell zur Aufnahme von 6 Rosten oder Blechen (1/1 GN) im Längseinschub und GN-Zubehör möglich.

Betrieb und Pflege:
Die Dampferzeugung erfolgt drucklos, mittels eines Frischdampfgenerators mit Selbstreinigungsprogramm sowie automatischer Entkalkung und Pflege, unabhängig von der eingestellten Wasserhärte. Betrieb ohne Wasserenthärtungsanlage und ohne zusätzliches Entkalken.
Das Gerät ist mit einem vollautomatischen, wasserdruckunabhängigen Reinigungssystem mit mehreren Reinigungsstufen ausgestattet. Das Gerät erkennt automatisch den Verschmutzungs- und Verkalkungszustand abhängig von der bisherigen Art der Nutzung und schlägt daraufhin das effizienteste Reinigungsprogramm (Bestes Verhältnis von Entkalker/Reiniger/Wasser/Energie) vor.

Technische Daten:
Abmessungen (BxTxH): 850 x 775 x 754 mm (+/-5 Prozent)
Fassungsvermögen: 6 Einschübe 1/1 GN
Temperaturbereich: mind. +30 bis +250 Grad Celsius
Anschlussart: Elektro
Nennspannung 3 NAC 400 V (Ein Anschluss an eine Energieoptimierungsanlage gemäß DIN 18875 ist möglich.)
Wasseranschluss: mindestens 3/4 Zoll AG
Wasserablauf: mindestens DN 50

inkl. Kondensationsunterbrecher

Hersteller: '....................................................'

Typ: '....................................................'
Menge: 1,000 St
DIN276_08: 471
DIN276_18: 471

**1.9 Untergestell zu Heißluftdämpfer**
Untergestell zu Heißluftdämpfer

Abmessungen (BxTxH): 860 x 703 x 699 mm (+/- 5 Prozent, mit höhenverstellbaren Füßen.

Zweiseitig offen mit Seitenwänden zur Aufnahme von mindestens 14 Blechen oder Behältern 1/1 GN.
Menge: 1,000 St
DIN276_08: 471
DIN276_18: 471

**1.10 Wasserenthärtung für Heißluftdämpfer**
Wasserenthärtung für Heißluftdämpfer

Filterkartusche für Kombidämpfer und Backöfen zur Reduzierung der Karbonathärte im Trinkwasser. Verhindert dadurch die Gefahr von Kalkablagerungen im nachgeschalteten Endgerät.

Kapazität bei einer Karbonathärte von 10 Grad dH: 5.771 Liter (+/- 5 Prozent)

Betriebsdruck: 2 bis max. 6,9 bar

Betriebstemperatur: +10 bis +40 Grad Celsius

Maße (BxTxH) (Komplettsystem):ca. 249 x 222 x 520 mm (+/- 5 Prozent)

Betriebslage: horizontal und vertikal

Inklusive Anschlussmaterial

Hersteller: '....................................................'

Typ: '....................................................'
Menge: 3,000 St
DIN276_08: 471
DIN276_18: 471

**1.11 Arbeitstischanlage**
Arbeitstischanlage

Abmessungen: 1200 x 700 x 900 mm (+/- 5 Prozent), auf höhenverstellbaren Füßen stehend.

Arbeitsplatte als glatte Arbeitsfläche, Ausführung gemäß den technischen Vorbemerkungen.

Unterbau:

1 Spülenunterbauschrank, 1000 mm lang (+/- 2 Prozent), zweiseitig geschlossen, frontseitig unterhalb der Abdeckung eine Beckenblende, darunter  geräuscharm laufende Schiebetüren. Schrankraum mit Grundboden, Boden hinten 50 mm aufgekantet.

1 Nische für Abfallrolli, 600 mm lang (+/- 2 Prozent)

1 Unterbauschrank, 1500 mm lang (+/- 2 Prozent), dreiseitig geschlossen, frontseitig geräuscharm laufende Schiebetüren. Schrankraum mit Grund- und verstellbarem Zwischenboden.

1 Schubladenblock, 1000 mm lang (+/- 2 Prozent), dreiseitig geschlossen, frontseitig mit 2 untereinander angeordneten, auf CNS-Schwerlastteleskopschienen laufenden Kastenschubladen. Mit Vollauszug.

1 Schubladenblock, 400 mm lang (+/- 2 Prozent), dreiseitig geschlossen, frontseitig mit 3 untereinander angeordneten, auf CNS-Teleskopschienen laufenden Kastenschubladen. Mit Vollauszug.

1 Unterbauschrank, 2000 mm lang (+/- 2 Prozent), dreiseitig geschlossen, frontseitig geräuscharm laufende Schiebetüren. Schrankraum mit Grund- und verstellbarem Zwischenboden.

1 Schubladenblock, 400 mm lang (+/- 2 Prozent), dreiseitig geschlossen, frontseitig mit 3 untereinander angeordneten, auf CNS-Teleskopschienen laufenden Kastenschubladen. Mit Vollauszug.
Menge: 1,000 St
DIN276_08: 471
DIN276_18: 471

**1.12 Multifunktionales Gargerät (100 Liter)**
*** Bedarfsposition ohne GB
Multifunktionales Gargerät (100 Liter)

Multifunktionales Gargerät mindestens zum Kochen, Braten, Frittieren und Druckgaren.
Die Frittierfunktion ist zwingend zu deaktivieren.

Bedienung:
Gefordert wird ein mindenstens 7,5 Zoll großes Glas-Farbdisplay mit einem kapazitiven Touchscreen, selbsterklärender Symbolik und zentralem Einstellrad mit „Push"-Funktion zur Bestätigung von Eingaben.
Akustische Aufforderung und visuelle Anzeige bei notwendigen Anwendereingriffen.
Anzeige von Soll- und Istwerten.
Zeitschaltuhr digital 0-24 Std. mit Dauerstellungen, wahlweise Einstellung Std./Min. bzw. Min./Sek.
Manuelles Garen möglich mittels frei einstellbarer Flüssigkeitstemperatur, Tiegelbodentemperatur oder Öltemperatur.
Das Gerät ist frei programmierbar (Bilder, Zubehör und Texte) mit mindestens 250 Garprogrammen mit bis zu 12 Schritten. Verschiedene Benutzer Profile und Nutzerrechten können konfiguriert werden. Das Gerät verfügt über selbstlernende Bedienung die sich an das individuelle Nutzerverhalten anpasst.

Der Tiegelboden muss innerhalb von drei Minuten von der Raumtemperatur bis auf +200 Grad Celsius vorheizen.

Das Gerät verfügt über eine automatische, motorbetriebene und zeitlich einstellbare Hebe- und Senkautomatik zum Kochen mit Garkörben.

Sicherheit:
Als Überhitzungsschutz muss ein Sicherheitstemperaturbegrenzer wirken. Die Berührungstemperaturen der Tiegelverkleidung liegen bei maximal +70 Grad Celsius.
Frittieren: Die Frittierfunktion ist zwingend zu deaktivieren.
Druckgaren: Das Druckgargerät muss gerätetechnisch so ausgelegt sein, dass es nicht unter die Druckgeräterichtlinie 97/23/EG fällt. Während des Druckgarvorganges muss der Deckel gegen unbeabsichtigtes Öffnen verriegelt sein. Regulierung und Überwachung des Druckes müssen permanent durchgeführt werden. Die Sicherung gegen Überdruck muss mittels eines Sicherheitsventils erfolgen, welches geschützt außerhalb des Deckels angebracht ist.

Geräteabmessungen: 1030 x 894 x 608 mm (+/- 2 Prozent)

Kapazität:
Nutzvolumen Tiegel: mindestens 100 Liter
Bratfläche: mindestens 39 qdm
Anschlussart: Elektro
Nennspannung: 3 NAC 400 V
Kaltwasseranschluss: mindestens 3/4 Zoll
Wasserablauf mindestens DN 40

Ausführung als Standgerät mit Kunststofffüßen und Stauraum im Unterbau.

inkl. Grundausstattung bestehend aus:
- 1 Spachtel zum Wenden von Gargut.
- 1 Schaufel zum Entleeren oder Portionieren von großen Gargutmengen.
- 1 Arm für die Anbringung der Körbe bei der Nutzung der Hebe- und Senkautomatik.
- 2 Kochkorb für die Nutzung der Hebe- und Senkautomatik.
- 1 Sieb zum Entleeren des Tiegels ohne das Gargut in den Abfluss gelangt.
- 2 Roste zur Vermeidung des Kontaktes zwischen Gargut und Tiegelboden.

Hersteller: '....................................................'

Typ: '....................................................'
Menge: 1,000 St
DIN276_08: 471
DIN276_18: 471

**1.13 Dunstabzugshaube**
Dunstabzugshaube
Abmessungen (BxTxH): 4500 x 1400 x 400 mm, (+/- 5 Prozent), gemäß der geltenden Norm (DIN EN 16282).
Abluftmenge: mindestens 2200 cbm/h

Dunstabzugshaube in Kastenform vollständig aus CNS 18/10, in selbsttragender, einreihiger Konstruktion. Zum Schutz bei Transport und Montage mit UV-beständiger Kunststofffolie beschichtet. Materialstärke Seitenteile mind. 1,25 mm, Haubenmantel mind.1,00 mm. Schnittkanten lasergeschnitten, maschinell entgratet und mit Umschlag versehen. Haubenkörper kondensat- und fettdicht verschweißt, Stoß- und Verbindungsstellen mit Schattenschliff versehen und von außen nicht erkennbar. Haubendach luft- und kondensatdicht. Haubenkörper ohne Nietverbindung und Silkonfugen hergestellt. Übergangslose umlaufende Fettsammelrinne zum Schutz vor Verletzungen mit Umschlag, doppelt gekantet und an tiefgezogenen Auslaufstellen mit einem Fettablassstopfen Durchmesser 12 mm versehen. Für verwindungsfreie Montage an statisch optimalen Punkten verstärkte L-Profile mit gekantetem Umschlag zur Befestigung der Haube integriert.

Aerosolabscheider:
Anordnung: 1-Filterreihe in V-Form
Aerosolabscheider nach Bauart A, EN 16282-6. Abscheider vollkommen aus Edelstahl, flammendurchschlagsgeprüften, versetzt gegeneinander angeordneten Edelstahlhalbprofilen, mit Handgriffen. Sie sind zur Reinigung in Geschirrspülmaschinen geeignet. Fettabscheider schräggestellt und in durchlaufende U-förmige Filteraufnahme eingesetzt. Freiräume zwischen den Filtern werden mit Ausgleichsblechen aus V2A geschlossen.

LED Beleuchtung (1 Beleuchtungsreihe)
Beleuchtungskörper aus CNS (Schutzart IP 65) mit einem abklappbaren Einbaurahmen aus eloxiertem Aluminium und einer bis 100 Grad Celsius temperaturbeständigen ESG-Scheibe versehen. Staub und spritzwassergeschütztes Beleuchtungsmodul mit zweiflammigen LED-Röhren, Lichtfarbe 4000 K, sowie der internen Verdrahtung bis zur Klemmdose.
Beleuchtungsstärke nach DIN 12464-1 mind. 500 lx - 750 lx gewährleistet.
Nennspannung: 230V / 50/60 Hz

Abluftstutzen
Abluftstutzen in eckiger Ausführung 30 bzw. 70 mm Höhe, fettdicht mit P20-Rahmenverbindung mit Luftmengenschieber aus CNS zur Feinregulierung der Abluftmenge

inkl.
Aerosolabscheider: mindestens 6 Stück
Blindbleche
Abluftstutzen
Luftmengenschieber
LED-Beleuchtung
Wand- und Deckenbefestigungsmaterial
3-seitige Verblendung zwischen OK-Haube und UK-Abhangdecke
Menge: 1,000 St
DIN276_08: 471
DIN276_18: 471

**1.14 Arbeitstisch - fahrbar**
Arbeitstisch - fahrbar

Abmessungen: 1600 x 600 x 900 mm (+/- 5 Prozent)
Fahrbar mit 4 Doppelstopp-Lenkrollen d=125 mm,
Gehäuse CNS

Arbeitsplatte als glatte Arbeitsfläche, Ausführung gemäß den technischen Vorbemerkungen.

Unterbau:
1 offener Unterbau, aus stabilem Vierkantrohr, mit fest eingeschweißtem Ablageboden, 40 mm allseitig abgekantet.
Menge: 2,000 St
DIN276_08: 471
DIN276_18: 471

**1.15 Handwaschbecken mit Unterbau und Hygiene-Set**
Handwaschbecken mit Unterbau und Hygiene-Set

Maße: 550 x 440 x 700 mm (+/- 2 Prozent)

Beckengröße: 500 x 300 x 150 mm (+/- 2 Prozent)

Ausführung:
Handwaschbecken wandhängend mit geschlossenem Unterbau, Frontseite mit Flügeltür, darüber Beckenblende mit einbauter Einwurfklappe.
Becken nahtlos eingeschweißt, hinten 30 mm aufgekantet, mit Auslaufprägung 1 1/2 Zoll und Überlaufsicherung.

inklusive

Sensorarmatur 1/2 Zoll, Netzbetrieb
Maße: 50 mm Durchmesser; 127 mm hoch,
Ausladung 134 mm (+/- 2 Prozent)
Elektronische Waschtisch  Armatur
  Temperaturregler
-  2 Rückflussverhinderer mit Vorfilter
-  Strahlregler

Hygiene-Set bestehend aus:

1 Papierhandtuchspender in CNS
Maße:  280 x 125 x 360 mm (+/- 2 Prozent)
Kapazität:  mindestens 350 Handtücher

Ausführung:
Gehäuse komplett aus CNS, 1.4301. Materialstärke 1 mm, mit Schloss und Sichtfenster zum Ablesen des Füllstandes. Inkl. Wandmontagesatz.

1 Seifenspender in CNS
Maße:  80 x 120 x 310 mm (+/- 2 Prozent)
Inhalt:  mindestens 0,75 ltr.

Ausführung:
Gehäuse koplett aus CNS, 1.4301. Materialstärke 1 mm, leichte Bedienung durch Hebeldispenser. Inkl. Wandmontagesatz.

1 Desinfektionsmittelspender in CNS
Maße:  80 x 120 x 310 mm (+/- 2 Prozent)
Inhalt:  mindestens 0,75 ltr.

Ausführung:
Gehäuse koplett aus CNS, 1.4301. Materialstärke 1 mm, leichte Bedienung durch Hebeldispenser. Inkl. Wandmontagesatz.
Menge: 1,000 St
DIN276_08: 471
DIN276_18: 471

**1.16 Arbeitstischanlage mit Becken**
Arbeitstischanlage mit Becken

Abmessungen: 4450 x 700 x 900 mm (+/- 5 Prozent), auf höhenverstellbaren Füßen stehend.

Arbeitsplatte als glatte Arbeitsfläche, Ausführung gemäß den technischen Vorbemerkungen. In der Abdeckung 2 Becken 400 x 500 x 250 mm, inkl. Standrohrventilen. Becken vertieft eingeschweisst mit gerillter Abtropffläche links. Mittig hinter den Becken zwei Bohrungen D= 28 mm, Stichmaß: 153 mm.

Unterbauten von links nach rechts:

1 Schubladenblock, 400 mm lang (+/- 2 Prozent), dreiseitig geschlossen, frontseitig mit 3 untereinander angeordneten, auf CNS-Teleskopschienen laufenden Kastenschubladen. Mit Vollauszug.

1 Schubladenblock, 1000 mm lang (+/- 2 Prozent), dreiseitig geschlossen, frontseitig mit 2 untereinander angeordneten, auf CNS-Schwerlastteleskopschienen laufenden Kastenschubladen. Mit Vollauszug.

1 Unterbauschrank, 500 mm lang (+/- 2 Prozent), dreiseitig geschlossen, frontseitig eine Flügeltür. Schrankraum mit Grund- und verstellbarem Zwischenboden.

1 Nische für Abfallrolli, 550 mm lang (+/- 2 Prozent)

1 Spülenunterbauschrank, 1000 mm lang (+/- 2 Prozent), zweiseitig geschlossen, frontseitig unterhalb der Abdeckung eine Beckenblende, darunter Flügeltüren. Schrankraum mit Grundboden, Boden hinten 50 mm aufgekantet.

1 Unterbauschrank, 1000 mm lang (+/- 2 Prozent), dreiseitig geschlossen, frontseitig geräuscharm laufende Schiebetüren. Schrankraum mit Grund- und verstellbarem Zwischenboden.

inkl. 1 Stk. Zweiloch-Standbatterie 1/2 Zoll, Stichmaß 153 mm, schwere Gewerbeausführung, Schwenkauslauf Ausladung min. 325 mm.
Menge: 1,000 St
DIN276_08: 471
DIN276_18: 471

**1.17 Universal-Küchenmaschine**
Universal-Küchenmaschine

Abmessungen Grundgerät ohne Auf- und Anbausätze: ca. 296 x 611 x 533 mm

Technische Daten:
Anschluss: 400 V, 50 Hz
Gewicht: 28 kg

Kompakte und universelle Mehrzweck-Küchenmaschine zur Verarbeitung unterschiedlichster Nahrungsmittel durch schneiden, schnitzeln, reiben, passieren, pürieren, rühren, schlagen, kneten, zerkleinern, steaken oder mürben.
Gerät mit zwei Geschwindigkeiten und 2-facher magnetische Sicherheitsabschaltung.

Ausstattung:

- Antriebsmaschine
- Universalgrundgerät zur Aufnahme des Schneidevorsatzes oder Schrägschnittaufsatzes
- Schneideaufsatz mit Sicherheitsabschaltung inkl. Stopfer, Scheibentechnik zum Schneiden, Schnitzeln, Reiben, Würfeln inkl. folgenden Scheiben:
1 Stk. verstellbare Bogenmesserscheibe 0 - 5 mm - aus Edelstahl, in 0,5 mm Schritten verstellbar
1 Stk. Grundträgerscheibe zur Aufnahme der Rohkost- und Schnitzelscheibe
1 Stk. Rohkostscheibe 3 mm zum Schneiden von z.B. rohen Kartoffeln, Karotten, Sellerie etc.
1 Stk. Schnitzelscheibe 6 mm zum Schnitzeln von z.B. Karotten, Sellerie, Rettich etc.
1 Stk. Reibescheibe 3 mm - Reiben z. B. Brot, Nüsse, Mandeln, Schokolade, Käse
- Planeten-Rühr-, Schlag- und Knetwerk 15 l mit
Planetenrührkopf, Rührkessel 15 l, Abdeckhaube 15 l, Schlagbesen, Rührbesen und Knethaken.

Hersteller: '....................................................'

Typ: '....................................................'
Menge: 1,000 St
DIN276_08: 471
DIN276_18: 471

**1.18 Wandhängeschrank**
Wandhängeschrank

Abmessungen: 1200 x 365 x 650 mm (+/- 5 Prozent)

Ausführung gemäß den technischen Vorbemerkungen.

Dreiseitig geschlossener Schrankraum mit Grund- und verstellbarem Zwischenboden, frontseitig doppelwandige Schiebetüren.
Menge: 2,000 St
DIN276_08: 471
DIN276_18: 471

**1.19 Geschirrschrank**
Geschirrschrank

Abmessungen: 1500 x 600 x 1800 mm (+/- 5 Prozent)
auf höhenverstellbaren Füßen stehend.

Ausführung gemäß den technischen Vorbemerkungen. Hochschrank einteilig, zwei übereinanderliegende Schrankräume mit verstellbaren Zwischenböden, dreiseitig geschlossen, frontseitig mit doppelwandigen Schiebetüren.
Menge: 2,000 St
DIN276_08: 471
DIN276_18: 471

**1.20 Umtransport Servierwagen (Plan-Pos. 1.20)**
*** Pauschalposition
Umtransport Servierwagen (Plan-Pos. 1.20)

Umtransport von der Bestandsküche in die neue Küche.
Die Entfernung zwischen den Küchen beträgt ca. 90 m. Der Transportweg im EG ist ebenerdig. Für den Transport vom EG ins 1.OG kann der Aufzug genutzt werden.
Das Gerät ist zu reinigen und zu prüfen. Reparaturen erfolgt erst nach Beauftragung durch den AG.

Geräteausführung:
1 Stk. Servierwagen
Menge: 1,000 psch
DIN276_08: 471
DIN276_18: 471

**1.21 Schlauchhalter inkl. Schlauch und Wandmischbatterie**
Schlauchhalter inkl. Schlauch und Wandmischbatterie

Abmessungen: 400 x 160 x 400 mm (+/- 5 Prozent)

Ausführung:

Frontseitig mit fugenlos aufgeschweißtem CNS Bogen für die Auflage von Reinigungsschläuchen. Alle Kanten sind so ausgeführt, dass Schnittverletzungen ausgeschlossen sind.

Inklusive

1 Stk. Reinigungsschlauch

Schlauchlänge: 10 m (+/- 5 Prozent)
Schlauch in lebensmittelgerechter Ausführung und DVGW-Zulassung mit Außenmantel aus Kautschuk sowie einer hochfesten Textileinlage mit Knickschutz, bis 60 Grad Celsius, Betriebsdruck mindestens 10 bar. Schlauchkupplungen in Edelstahlausführung.

1 Stk. Reinigungspistole in Edelstahlausführung mit Weichkautschuk ummantelt zum stufenlosen Einstellen über einen ergonomisch geformten Handhebel von Richtstrahl bis zu einem konischen Sprühfächer für den Gebrauch von bis zu 60 Grad Celsius heißem Wasser. In DVGW-zugelassener Ausführung mit einer Steckkupplungen in Edelstahl.

1 Stk. Wandmischbatterie 1/2 Zoll
 Rückschlagoberteile mit Metall-Haubengriffen
vermeiden die Zirkulation zwischen der Warm- und
Kaltwasserleitung
 Mit Rohrbelüfter als zusätzliche Sicherung gegen
Rücksaugen von Schmutzwasser
 Mit Anschlussgewinde 3/4 Zoll
 Mit verdeckten S-Anschlüssen
 Messing  hochglanzpoliert und verchromt
 Alle Lote sind cadmium- und bleifrei.
 Alle Dichtungen entsprechen den KTW-Bestimmungen, bzw. dem DVGW-Arbeitsblatt W 270.
Sicherheit: Rückflussverhinderer vermeiden die
Zirkulation zwischen Kalt- und Warmwasser.
Menge: 1,000 St
DIN276_08: 471
DIN276_18: 471

**1.22 Geschirrschrank**
Geschirrschrank

Abmessungen: 1200 x 600 x 1800 mm (+/- 5 Prozent)
auf höhenverstellbaren Füßen stehend.

Ausführung gemäß den technischen Vorbemerkungen. Hochschrank einteilig, zwei übereinanderliegende Schrankräume mit verstellbaren Zwischenböden, dreiseitig geschlossen, frontseitig mit doppelwandigen Schiebetüren.
Menge: 1,000 St
DIN276_08: 471
DIN276_18: 471

### Los 2 Kühlräume / Lager

**2.1 Kombi-Kühlzelle**
Kombi-Kühlzelle

Vorgesehene Außenmaße der Zelle (+/-2 Prozent):

Breite:  5100 mm
Tiefe:  2600 mm
Höhe:  2450 mm

Raum 1:Pluskühlraum

Innenmaße (BxTxH): 1800 x 2400 x 2250 mm (+/- 2 Prozent)
Temperaturbereich: +2 bis +4 Grad Celsius
1 Tür 800 x 2000 mm i.L.

Raum 2:Tiefkühlraum

Innenmaße (BxTxH): 3000 x 2400 x 2250 mm (+/- 2 Prozent)
Temperaturbereich: -20 bis -18 Grad Celsius
1 Tür 800 x 2000 mm i.L.

Ausführung:
Selbsttragende Wand- und Deckenelemente in Sandwichbauweise, Wärmedämmung aus PU-Hartschaum, FCKW- und HFKW-frei geschäumt, Schaumdichte mindestens 40 kg/cbm.

Wandaufbau:
Elementverbindung durch selbstzentrierendes Nut/Feder- Dichtsystem. Die kraftschlüssige Verbindung der Elemente untereinander erfolgt durch Exzenterspannschlösser. Die Spannschlösser müssen in kältebrückenfreie Kunststoffgehäusen fest eingeschäumt werden.
Oberfläche der Wand-, Decken- und Türelemente innen und außen Stahlblech verzinkt, pulverlackiert. Farbe: weiß.

Wandstärke 100 mm, für Temperaturdifferenzen bis DT = 45 K nach DIN 2055.

Boden:
Bodenelemente Innenseite Edelstahl (1.4301), Rutschfestigkeitsklasse R11, verklebt auf wasserfest verleimter Span-/Multiplexplatte, Überlappung am Stoß der Bodenelemente.
zul. Belastung: mindestens 100 kg/Rad bei einer Lastfläche von 4 qcm
zul. Flächenlast: mindestens 30.000 N/qm

Türen:
Nach außen zu öffnende einflügelige Drehtür, aufliegend, mit Magnetrahmen-Dichtprofil und steigenden, nachstellbaren Scharnieren. Preßhebelverschluß mit federbelasteter Falle, abschließbar, innen mit Notöffner, Türanschlag wahlweise DIN links oder rechts.
Am Türrahmen innen angebaut: LED-Leuchte mindestens 13 Watt (IP44) und Abzweigdose (IP66).
Am Türrahmen außen: Bedientableau mit integriertem Lichtschalter, Thermometer und Druckausgleichsventil, im TK- Bereich mit Türrahmenheizung und beheiztem DA-Ventil.

Unterlüftung der Zelle durch Unterlüftungsplatten: 330 x 330 x 30 mm (+/- 2 Prozent)

inkl. Blenden zum Verschluss der Öffnungen zwischen Kühlzelle und Wand sowie Decke

Hersteller: '....................................................'

Typ: '....................................................'
Menge: 1,000 St
DIN276_08: 471
DIN276_18: 471

**Ausführungsbeschreibung 1 -**
*Ausführungsbeschreibung "Kältetechnik"*
Ausführungsbeschreibung "Kältetechnik"

Die nachfolgend beschriebenen Kälteanlagen dienen der Kühlung der vorbeschriebenen Kühlzellenanlagen.
Die Verflüssigersätze werden auf dem Dach des Bauteil D positioniert.

Allgemeine Ausführung:

1.0 Kältemittel

Mindestanforderungen an verwendete Kältemittel:
GWP-Wert < 2.500 gem. Verordnung (EU) Nr. 517/2014 über fluorierte Treibhausgase, absolut chemisch stabil bei allen Temperaturen und in Bezug auf die Materialien, hohe chemische und physikalische Reinheit, besonders ohne Wassergehalt, nicht brennbar bzw. explosiv, günstiger Verlauf der Dampfdruckkurve, große volumetrische Kälteleistung, entsprechend UVV/VBG 20, Gruppe 1.
Insbesondere zu beachten ist VDMA 24243 - Emissionsminderung von Kältemitteln. An allen Anlagen sind dauerhafte Hinweisschilder auf das eingefüllte Kältemittel anzubringen.

2.0 Kältemittelleitungen

Die Kältemittel führenden Leitungen aus nahtlos gezogenem Kupferrohr DIN 1754, gereinigt und getrocknet, sind vollständig durch Hartlot verbunden und im Kanal bzw. Rohrträger verlegt. Abstände der Aufhängungspunkte max. 1,5 m. Wanddicke der Cu-Rohre min. 1,0 mm; Leitungsquerschnitte gemäß Berechnung/Einzelbeschreibung. Einzelleitungen mittels feuerverzinkten, wärme- und Körperschall isolierten Rohrschellen. Eine fachgerechte Leitungsverlegung (Ölrückführung und Leitungsquerschnitt) werden garantiert. Sauggasleitungen müssen (wo möglich) mit einem Gefälle von mind. 0,3% zu dem Maschinenraum gelegt werden. Der Druckabfall der gesamten Saugleitung darf nicht mehr als 2,5 K bis zur entferntesten Kühlstelle betragen. Sauggassteigeleitungen und Druckgassteigeleitungen sind derart auszuführen, dass bei Teillast (z.B. 1/3) mit ausreichender Mindestgeschwindigkeit und bei Vollast ohne Überschreitung der Maximalgeschwindigkeit gefördert wird. Sofern nicht bauseits vorhanden, sind beim Durchführen von Leitungen durch Wände und Decken stets Futterrohre vorzusehen.
In nicht zugänglichen Verlegungsbereichen sind Lötstellen auszuschließen.

2.1 Isolierung

Die Saug-Leitungen sind mit einer Dämmung zu versehen. Die Arbeiten sind gemäß DIN 4140 "Dämmung an betriebs und haustechnischen Anlagen-Ausführung von Wärme und Kältedämmungen"; DIN 18421 "Dämmarbeiten an technischen Anlagen" auszuführen. Die DIN 4102 (Brandverhalten von Baustoffen und Bauteilen) ist zu beachten, Ausführung des Dämmmaterials gemäß Leistungsbeschreibung. Alle Nähte sowie Rohrenden sind mit Spezialkleber nach Herstellerangabe dicht zu verschließen.

3.0 Leitungsführung

Leitungsdurchführungen durch massive Decken oder Wände müssen mit einem körperschallentkoppelndem Material von D = 4 mm ummantelt werden.
Die Durchführungen sind anschließend wieder unter Berücksichtigung der erforderlichen Entkopplung dicht anzuarbeiten. In ggf. noch festzulegenden Bereichen sind entsprechende Rohre, z.B. der Abwasserführung, Nassmüllentsorgung, auf einer Länge von jeweils ca. 1m beiderseits der Durchführung mit einer zusätzlichen Ummantelung aus Mineralfasermaterial und einem Hartmantel zu umkleiden. in Bereichen in denen Installationen in gemauerten und/oder betonierten Wandschlitzen geführt werden, müssen diese Leitungen auf der gesamten Länge mit einem körperschallentkoppelndem Material von t = 4 mm ummantelt werden, einschl. Befestigungsschellen. Aus Wärmeschutzgründen ist ggf. eine dickere Ummantelung vorzusehen, u. a. um eine ausreichende Sicherheit gegen Kondensatbildung erfüllen zu können. (Ummantelung aus Mineralfaserschalen mit einer äußere Dampfsperre aus Aluminiumfolie o.ä., Futterrohr aus CNS- oder CU-Rohr).
Bei Durchführungen durch Brandabschnitte (z.B. Boden-/Deckendurchdringungen, Brandwände) sind die entsprechenden Brandschutzauflagen sind zu beachten. Die Durchführungen sind mit genehmigten Materialien abzudichten. Dämm-Material sowie das Setzen und Verschließen sind mit den Einheitspreisen abgegolten.

Allgemeiner Hinweis zu dem Leistungsumfang:
Anlage/-teile liefern, montieren und fachgerecht anschließen einschließlich aller Klein- und Befestigungsmaterialien, Vor-, Neben- und Bohrleistungen (Bohrleistungen bis 150 mm Durchmesser).

4.0 Gerüste und Sicherungsmaßnahmen

Für die Verlegung der Kältemittelleitungen sind ggf. Gerüste und Sicherungsmaßnahmen erforderlich.

Alle zur Durchführung der Leistungen erforderlichen Gerüste jeder Art, Sicherungsmaßnahmen und Hubgeräte sind im Angebot einzukalkulieren. Alle erforderlichen Sicherungsmaßnahmen gemäß den Unfallverhütungsvorschriften und anderen behördlichen Bestimmungen sind uneingeschränkt zu erfüllen und im Angebot zu berücksichtigen.

**2.2 Kältetechnische Anlage Pluskühlung**
Kältetechnische Anlage Pluskühlung

für Pluskühlraum bestehend aus:

Verflüssigersatz:
Luftgekühlter Verflüssigersatz vormontiert im Wetterschutzgehäuse mit Hoch-Niederdruckpressostat, druckgesteuertem Kondensatordruckregler, Schauglas und Filtertrockner, externer Hauptschalter (verreigelbar), Saug- und Druckseite mit Rotalockventil, Kurbelwannenheizung und integrierter Ölauffangwanne. Energiesparende Verflüssigerdruckregelung mit Winterbetriebseinrichtung. Die gesamte maschinen-technische Anlage ist zu einer Einheit zusammengebaut, werksseitig kältetechnisch, betriebsfertig montiert einschl. Druckprobe und für den Transport mit Schutzgas gefüllt. Anlage inkl. der kompletten erforderlichen Verkabelung und schallisolierender, wetterfester Verkleidung.

Technische Daten:
Kälteleistung:  1,2 kW (+/- 2 Prozent)
Verdampfungstemperatur:-5 Grad-C
Verflüssigertemperatur:+45 Grad-C
Kältemittel:  R 513a
Menge:  1 Stück

Flüssigkeits- und Saugleitungen:
Die Saug- und Flüssigkeitsleitung sind gemäß der
Ausführungsbeschreibung Kältetechnik auszuführen.

Saugleitungen:
Stärke DN 12 x 1,0.
Menge: 15 m (+/- 10 Prozent)

Flüssigkeitsleitungen:
Stärke DN 6 x 1,0.
Menge: 15 m (+/- 10 Prozent)

Isolierung:
Isolierung der Kältemittelleitungen gemäß
Ausführungsbeschreibung Kältetechnik.
Die Saugleitungen sind in der gesamten Länge mit
schwer entflammbarem Elastomerschaum in
ausreichender Stärke zu isolieren. Zur Vermeidung von
Tauwasserbildung ist die Umgebungsluft mit 25 Grad-C
und 65 Prozent relativer Luftfeuchtigkeit anzunehmen.

Für Leitungen DN 10, DSD: mindestens 11,0 mm
Menge:  15 m (+/- 10 Prozent)

Brandschottung der Kältemittelleitungen
Menge: 1 Stk.

Verdampfer:
1 Stück Hochleistungsluftkühler für Normalkühlzellen Verdampfer aus CU-Rohr mit Aluminiumlamellen. Lammellenabstand gemäß Kälteleistung. Eingebaut in einbrennlackiertem AluGehäuse mit doppeltem Tropfblech einschl. Aufhängung. Luftkühler mit elektrischer Heizung im Verdampfer, Tropfblech sowie Tauwasserablauf zur vollautom. Schnellabtauung. Ventilator/-en mit ECMotoren 230 V / 50 Hz. Die Montage / Aufhängung der Verdampfer muss mit Edelstahl oder Kunststoffgewindestangen erfolgen.

Technische Daten:
Nennleistung: 1,25 kW (+/- 2
Prozent)
Verdampfungstemperatur: -5 Grad-C
Kältemittel: R 513a
Lamellenabstand: 7 mm

Tauwasserleitung:
Sämtliche Abtauwasserleitungen von den Verdampfern (Luftkühlern) bis zu den Abflußsammelleitungen, die bauseits erstellt werden. Bei den Kühlzellen mit einer Innentemperatur über + 1° C ist ein geeigneter Geruchverschluß innerhalb der Kühlzelle einzubauen. Die Herstellung der Tauwasserleitung ist so durchzuführen, daß der Einbau des Heizstabes/Ablaufheizung problemlos möglich ist. Bei beheizten Tauwasserleitungen (Tiefkühlräume) ist eine Abdämmung zur Polystyrol- bzw. PolyurethanDämmung in ausreichender Stärke vorzunehmen. Tauwasserleitung innerhalb der Kühl- und Tiefkühlzellen reinigen.

Technische Daten:
Material: CNS-Rohr gepresst

Expansionsventil
Menge: 1 Stück
Ausführung: Löt-Expansionsventil für R 513a, inkl. Flüssigkeitlötadapter und Düse.

Magnetventil
Menge: 1 Stück
Magentventil für Flüssigkeitsleitung

Türkontaktschalter zum Abschalten der Lüfter beim Betreten des Kühlraums.

Steuerung:
Kühlanlagensteuerung und Datenlogger.
Eine vollständige Steuerung von Kühlzellen mit Monophase-Verdichter. Der Datenlogger zeichnet (bis zu 1 Jahr) die Umgebungstemperatur und die diesbezüglichen Alarmmeldungen mittels elektronischem Kreislaufs auf, der über einen eigenen, unabhängigen Temperaturfühler verfügt.

Technische Daten:
Abmessungen: ca. 263 x 180 x 96 mm
Spannungsversorgung: 230V

Kältemittel:
Kältemittel R 513a zur Erstbefüllung der Anlage inkl. dem angeschlossenen Rohrleitungsnetz mit Kältemittel.

Inbetriebnahme und Probebetrieb:
Inbetriebnahme der Schaltschränke und elektrischen Anlagengeräte, Funktionskontrollen, Einstell- und Abgleicharbeiten der Regelgeräte, Einweisung des Bedienungspersonals, Meß- und Betriebsprotokolle, Bedienungsanleitung in 3facher Ausfertigung.
Menge: 1,000 St
DIN276_08: 471
DIN276_18: 471

**2.3 Kältetechnische Anlage Tiefkühlung**
Kältetechnische Anlage Tiefkühlung

für Tiefkühlraum bestehend aus:

Verflüssigersatz:
Luftgekühlter Verflüssigersatz vormontiert im Wetterschutzgehäuse mit Hoch-Niederdruckpressostat, druckgesteuertem Kondensatordruckregler, Schauglas und Filtertrockner, externer Hauptschalter (verreigelbar), Saug- und Druckseite mit Rotalockventil, Kurbelwannenheizung und integrierter Ölauffangwanne. Energiesparende Verflüssigerdruckregelung mit Winterbetriebseinrichtung. Die gesamte maschinen-technische Anlage ist zu einer Einheit zusammengebaut, werksseitig kältetechnisch, betriebsfertig montiert einschl. Druckprobe und für den Transport mit Schutzgas gefüllt. Anlage inkl. der kompletten erforderlichen Verkabelung und schallisolierender, wetterfester Verkleidung.

Technische Daten:
Kälteleistung:  1,98 kW (+/- 2 Prozent)
Verdampfungstemperatur:-30 Grad-C
Verflüssigertemperatur:+45 Grad-C
Kältemittel:  R 449a
Menge:  1 Stück

Flüssigkeits- und Saugleitungen:
Die Saug- und Flüssigkeitsleitung sind gemäß der
Ausführungsbeschreibung Kältetechnik auszuführen.

Saugleitungen:
Stärke DN 16 x 1,0.
Menge: 20 m (+/- 10 Prozent)

Flüssigkeitsleitungen:
Stärke DN 8 x 1,0.
Menge: 20 m (+/- 10 Prozent)

Isolierung:
Isolierung der Kältemittelleitungen gemäß
Ausführungsbeschreibung Kältetechnik.
Die Saugleitungen sind in der gesamten Länge mit
schwer entflammbarem Elastomerschaum in
ausreichender Stärke zu isolieren. Zur Vermeidung von
Tauwasserbildung ist die Umgebungsluft mit 25 Grad-C
und 65 Prozent relativer Luftfeuchtigkeit anzunehmen.

Für Leitungen DN 16, DSD: mindestens 17,0 mm
Menge:  20 m (+/- 10 Prozent)

Brandschottung der Kältemittelleitungen
Menge: 1 Stk.

Verdampfer:
1 Stück Hochleistungsluftkühler für Normalkühlzellen Verdampfer aus CU-Rohr mit Aluminiumlamellen. Lammellenabstand gemäß Kälteleistung. Eingebaut in einbrennlackiertem AluGehäuse mit doppeltem Tropfblech einschl. Aufhängung. Luftkühler mit elektrischer Heizung im Verdampfer, Tropfblech sowie Tauwasserablauf zur vollautom. Schnellabtauung. Ventilator/-en mit ECMotoren 230 V / 50 Hz. Die Montage / Aufhängung der Verdampfer muss mit Edelstahl oder Kunststoffgewindestangen erfolgen.

Technische Daten:
Nennleistung: 1,95 kW (+/- 2
Prozent)
Verdampfungstemperatur: -5 Grad-C
Kältemittel: R 449a
Lamellenabstand: 7 mm

Tauwasserleitung:
Sämtliche Abtauwasserleitungen von den Verdampfern (Luftkühlern) bis zu den Abflußsammelleitungen, die bauseits erstellt werden. Bei den Kühlzellen mit einer Innentemperatur über + 1° C ist ein geeigneter Geruchverschluß innerhalb der Kühlzelle einzubauen. Die Herstellung der Tauwasserleitung ist so durchzuführen, daß der Einbau des Heizstabes/Ablaufheizung problemlos möglich ist. Bei beheizten Tauwasserleitungen (Tiefkühlräume) ist eine Abdämmung zur Polystyrol- bzw. PolyurethanDämmung in ausreichender Stärke vorzunehmen. Tauwasserleitung innerhalb der Kühl- und Tiefkühlzellen reinigen.

Technische Daten:
Material: CNS-Rohr gepresst

Expansionsventil
Menge: 1 Stück
Ausführung: Löt-Expansionsventil für R 449a, inkl. Flüssigkeitlötadapter und Düse.

Magnetventil
Menge: 1 Stück
Magentventil für Flüssigkeitsleitung

Türkontaktschalter zum Abschalten der Lüfter beim Betreten des Kühlraums.

Steuerung:
Kühlanlagensteuerung und Datenlogger.
Eine vollständige Steuerung von Kühlzellen mit Monophase-Verdichter. Der Datenlogger zeichnet (bis zu 1 Jahr) die Umgebungstemperatur und die diesbezüglichen Alarmmeldungen mittels elektronischem Kreislaufs auf, der über einen eigenen, unabhängigen Temperaturfühler verfügt.

Technische Daten:
Abmessungen: ca. 263 x 180 x 96 mm
Spannungsversorgung: 230V

Kältemittel:
Kältemittel R 449a zur Erstbefüllung der Anlage inkl. dem angeschlossenen Rohrleitungsnetz mit Kältemittel.

Inbetriebnahme und Probebetrieb:
Inbetriebnahme der Schaltschränke und elektrischen Anlagengeräte, Funktionskontrollen, Einstell- und Abgleicharbeiten der Regelgeräte, Einweisung des Bedienungspersonals, Meß- und Betriebsprotokolle, Bedienungsanleitung in 3facher Ausfertigung.
Menge: 1,000 St
DIN276_08: 471
DIN276_18: 471

**2.4 Montagesystem zur schonenden Aufstellung von Kälteanlagen auf Flachdächern.**
Montagesystem zur schonenden Aufstellung von Kälteanlagen auf Flachdächern.

Gerätedaten der zu tragenden Geräte:
Anzahl:  2 Stück
Abmessungen: jeweils942 x 654 x 837 mm (+/- 2 Prozent)
Gerätegesamtgewicht: 160 kg (+/- 5 Prozent)

Systemdaten:
Material: verzinkter Stahl / Glasfaserverstärkter Kunststoff
Anzahl der Füße (mindestens 300 x 300 mm): 6 Stück
Rahmenabmessungen: 2500 x 1200 mm (+/- 5 Prozent)
Querschnitt der Längsstreben: 40 x 40 mm
Querschnitt der Querstreben: 40 x 40 mm
Oberkante Rahmen:  290 - 395 mm
Menge: 1,000 St
DIN276_08: 471
DIN276_18: 471

**2.5 Regalanlage Pluskühlung**
Regalanlage Pluskühlung

Maße: 2362/1775 x 400/500 x 1800 mm (+/- 5
Prozent)
Max. Feldlast: 1200 kg (+/- 2 Prozent)

Ausführung:
Komplett in CNS 18/10, Werkstoff Nr. 1.4301. Regalständer aus CNS-Vierkantrohr 25 x 25 mm, mit höhenverstellbaren Schraubfüßen und oberen Kunststoff-Abschlußkappen. Fest angeschweißte Auflagebolzen im Abstand von 150 mm (+/- 5 Prozent). Regal mit Kreuzverstrebung zur Stabilisierung. Querverbindungen aus Flachprofil 50 x 3,0 mm zur Stabilisierung der Regalständer. Regal mit 4 geschlossenen Auflagen aus mindestens 1,0 mm starkem Blech, längsseitig mindestens 40 mm abgekantet und nach innen gefalzt, Stirnseitig mindestens 30 mm abgekantet.
Gratfreie Schnittkanten.
Menge: 1,000 St
DIN276_08: 471
DIN276_18: 471

**2.6 Regalanlage Tiefkühlung**
Regalanlage Tiefkühlung
U-Form

Maße: 2975/2374/2975 x 500 x 1800 mm (+/- 5
Prozent)
Max. Feldlast: 1200 kg (+/- 2 Prozent)

Ausführung:
Komplett in CNS 18/10, Werkstoff Nr. 1.4301. Regalständer aus CNS-Vierkantrohr 25 x 25 mm, mit höhenverstellbaren Schraubfüßen und oberen Kunststoff-Abschlußkappen. Fest angeschweißte Auflagebolzen im Abstand von 150 mm (+/- 5 Prozent). Regal mit Kreuzverstrebung zur Stabilisierung. Querverbindungen aus Flachprofil 50 x 3,0 mm zur Stabilisierung der Regalständer. Regal mit 4 geschlossenen Auflagen aus mindestens 1,0 mm starkem Blech, längsseitig mindestens 40 mm abgekantet und nach innen gefalzt, Stirnseitig mindestens 30 mm abgekantet.
Gratfreie Schnittkanten.
Menge: 1,000 St
DIN276_08: 471
DIN276_18: 471

**2.7 Regalanlage Trockenlager**
Regalanlage Trockenlager
U-Form

Maße: 2475/3149/2475 x 500 x 1800 mm (+/- 5
Prozent)
Max. Feldlast: 1200 kg (+/- 2 Prozent)

Ausführung:
Komplett in CNS 18/10, Werkstoff Nr. 1.4301. Regalständer aus CNS-Vierkantrohr 25 x 25 mm, mit höhenverstellbaren Schraubfüßen und oberen Kunststoff-Abschlußkappen. Fest angeschweißte Auflagebolzen im Abstand von 150 mm (+/- 5 Prozent). Regal mit Kreuzverstrebung zur Stabilisierung. Querverbindungen aus Flachprofil 50 x 3,0 mm zur Stabilisierung der Regalständer. Regal mit 4 geschlossenen Auflagen aus mindestens 1,0 mm starkem Blech, längsseitig mindestens 40 mm abgekantet und nach innen gefalzt, Stirnseitig mindestens 30 mm abgekantet.
Gratfreie Schnittkanten.
Menge: 1,000 St
DIN276_08: 471
DIN276_18: 471

### Los 3 Spülen

**3.1 Demontage und Montage Handwasch-/Ausgusskombination (Plan-Pos. 3.01)**
Demontage und Montage Handwasch-/Ausgusskombination (Plan-Pos. 3.01)

Demontage in der Bestandsküche, Umtransport und Montage in der neuen Küche.
Die Entfernung von der Bestandsküche zur neuen Küche beträgt ca. 90 m. Für den Transport kann der Aufzug vom EG ins 1.OG genutzt werden.
Das Gerät ist vor der Montage in der neuen Küche zu reinigen und zu prüfen. Reparaturen erfolgt erst nach Beauftragung durch den AG.

Geräteausführung:
1 Stk. Handwasch-/Ausgusskombination übereinanderliegend
Menge: 1,000 St
DIN276_08: 471
DIN276_18: 471

**3.2 Demontage und Montage Zulauftisch Spülmaschine (Plan-Pos. 3.02)**
Demontage und Montage Zulauftisch Spülmaschine (Plan-Pos. 3.02)

Demontage in der Bestandsküche, Umtransport und Montage in der neuen Küche.
Die Entfernung von der Bestandsküche zur neuen Küche beträgt ca. 90 m. Der Transportweg im EG ist ebenerdig. Für den Transport vom EG ins 1.OG kann der Aufzug genutzt werden.
Das Gerät ist vor der Montage in der neuen Küche zu reinigen und zu prüfen. Reparaturen erfolgt erst nach Beauftragung durch den AG.

Geräteausführung:
1 Stk. Zulauftisch
Menge: 1,000 St
DIN276_08: 471
DIN276_18: 471

**3.3 Demontage und Montage Spülmaschine (Plan-Pos. 3.03)**
Demontage und Montage Spülmaschine (Plan-Pos. 3.03)

Demontage in der Bestandsküche, Umtransport und Montage in der neuen Küche.
Die Entfernung von der Bestandsküche zur neuen Küche beträgt ca. 90 m. Der Transportweg im EG ist ebenerdig. Für den Transport vom EG ins 1.OG kann der Aufzug genutzt werden.
Das Gerät ist vor der Montage in der neuen Küche zu reinigen und zu prüfen. Reparaturen erfolgt erst nach Beauftragung durch den AG.

Geräteausführung:
1 Stk. Spülmaschine inkl. Wasserenthärtung
Hersteller: Hobart; Typ: AUPT-10B
Menge: 1,000 St
DIN276_08: 471
DIN276_18: 471

**3.4 Demontage und Montage Ablauftisch Spülmaschine (Plan-Pos. 3.04)**
Demontage und Montage Ablauftisch Spülmaschine (Plan-Pos. 3.04)

Demontage in der Bestandsküche, Umtransport und Montage in der neuen Küche.
Die Entfernung von der Bestandsküche zur neuen Küche beträgt ca. 90 m. Der Transportweg im EG ist ebenerdig. Für den Transport vom EG ins 1.OG kann der Aufzug genutzt werden.
Das Gerät ist vor der Montage in der neuen Küche zu reinigen und zu prüfen. Reparaturen erfolgt erst nach Beauftragung durch den AG.

Geräteausführung:
1 Stk. Ablauftisch
Menge: 1,000 St
DIN276_08: 471
DIN276_18: 471

**3.5 Kondensathaube**
Kondensathaube

Abmessungen: 1800 x 1100 x 400 mm (+/- 5 Prozent)
Abluftmenge: mindestens 1500 m³/h

Ausführung in Kastenform vollständig aus CNS 18/10, Werkstoff-Nr. 1.4301, in selbsttragender Konstruktion, zum Schutz bei Transport und Montage mit UV-beständiger Kunststofffolie beschichtet. Materialstärke Seitenteile mind. 1,25 mm, Haubenmantel mind.1,00 mm. Schnittkanten lasergeschnitten, maschinell entgratet und mit Umschlag versehen. Haubenkörper kondensat- und fettdicht verschweißt, Stoß- und Verbindungsstellen mit Schattenschliff versehen und von außen nicht erkennbar. Haubendach luft und kondensatdicht. Haubenkörper ohne Nietverbindung und Silkonfugen hergestellt. Übergangslose umlaufende Kondensatsammelrinne zum Schutz vor Verletzungen mit Umschlag, doppelt gekantet und an tiefgezogenen Auslaufstellen mit mit einem Fettablassstopfen D= 12 mm versehen. Schräg angeordnete CNS-Prallbleche mit labyrinthartigen Erfassungsschlitzen ermöglichen es den Wasserdampf der Spülmaschine einzufangen, kondensieren und ableiten zu können. Für verwindungsfreie Montage an statischen Punkten verstärkte L-Profile mit gekantetem Umschlag zur Befestigung der Haube integriert.

Abluftstutzen
Abluftstutzen in eckiger Ausführung, fettdicht mit P20-Rahmenverbindung und Luftmengenschieber aus CNS zur Feinregulierung der Abluftmenge.

inkl.
Abluftstutzen
Luftmengenschieber
Wand- und Deckenbefestigungsmaterial
3-seitige Verblendung zwischen OK-Haube und UK-Abhangdecke
Menge: 1,000 St
DIN276_08: 471
DIN276_18: 471

**3.6 Umtransport Servierwagen (Plan-Pos. 3.06)**
*** Pauschalposition
Umtransport Servierwagen (Plan-Pos. 3.06)

Umtransport von der Bestandsküche in die neue Küche.
Die Entfernung zwischen den Küchen beträgt ca. 90 m. Der Transportweg im EG ist ebenerdig. Für den Transport vom EG ins 1.OG kann der Aufzug genutzt werden.
Das Gerät ist zu reinigen und zu prüfen. Reparaturen erfolgt erst nach Beauftragung durch den AG.

Geräteausführung:
1 Stk. Servierwagen
Menge: 1,000 psch
DIN276_08: 471
DIN276_18: 471

**3.7 Umtransport Abräumwagen (Plan-Pos. 3.07)**
*** Pauschalposition
Umtransport Abräumwagen (Plan-Pos. 3.07)

Umtransport von der Bestandsküche in die neue Küche.
Die Entfernung zwischen den Küchen beträgt ca. 90 m. Der Transportweg im EG ist ebenerdig. Für den Transport vom EG ins 1.OG kann der Aufzug genutzt werden.
Das Gerät ist zu reinigen und zu prüfen. Reparaturen erfolgt erst nach Beauftragung durch den AG.

Geräteausführung:
5 Stk. Abräumwagen
Hersteller: Hupfer, Typ: AMM 1205/695/1080H
Menge: 1,000 psch
DIN276_08: 471
DIN276_18: 471

**3.8 Abfallrolli (Speisereste)**
Abfallrolli (Speisereste)

Behälterrolli, Kapazität 50 Liter, für die Nutzung als Abfallbehälter.

Wagen in selbsttragender und hygienischer Konstruktion aus CNS. Tiefgezogener Behälter mit zwei fest angeschweißten Griffen zum Heben und Entleeren. Mit am oberen Wulstrand anhängbarem Edelstahlflachdeckel mit Bügelgriff. Wagen als separates Fahrgestell aus aufgekantetem Edelstahlblech mit 4 angeschraubten Lenkrollen, Durchmesser mindestens 75 mm.

Technische Informationen
Abmessung gesamt: (BxH) 505 x 501 mm (+/- 5 Prozent)
Nutzmaß: d= 425 mm (+/- 2 Prozent)
Kapazität: 50 Liter
Menge: 2,000 St
DIN276_08: 471
DIN276_18: 471

**3.9 Umtransport Arbeitstisch fahrbar mit Abtropffläche (Plan-Pos. 3.09)**
*** Pauschalposition
Umtransport Arbeitstisch fahrbar mit Abtropffläche (Plan-Pos. 3.09)

Umtransport von der Bestandsküche in die neue Küche.
Die Entfernung zwischen den Küchen beträgt ca. 90 m. Der Transportweg im EG ist ebenerdig. Für den Transport vom EG ins 1.OG kann der Aufzug genutzt werden.
Das Gerät ist zu reinigen und zu prüfen. Reparaturen erfolgt erst nach Beauftragung durch den AG.

Geräteausführung:
2 Stk. Arbeitstisch fahrbar mit Abtropffläche
Menge: 2,000 psch
DIN276_08: 471
DIN276_18: 471

**3.10 Insektenvernichter**
Insektenvernichter
für Decken- und Wandmontage

entsprechend der EG-Maschinenrichtlinie 2006/42/EG und harmonisierten Normen, Gehäuse in Aluminiumausführung mit einem Wirkungsbereich bis zu 150 qm.
Hochspannungs-Innengitter.
Kein Zersplittern der Insekten nach Kontakt mit dem Innengitter, die herausnehmbare Auffangschale verhindert das Herabfallen der Insekten auf Boden oder Lebensmittel.
Sicherheit durch automatische Abschaltung beim Öffnen des Gitters.
Einfacher Austausch der Leuchtstoffröhren.

Technische Daten:

Abmessungen: 510 x 120 x 385 mm (+/- 5 Prozent)
Anschluss: 230 V

Inkl. Anschlusskabel und Befestigunsmaterial

Hersteller: '....................................................'

Typ: '....................................................'
Menge: 1,000 St
DIN276_08: 471
DIN276_18: 471

**3.11 Hygiene-Set**
Hygiene-Set

im Einzelnen bestehend aus:

1 Papierhandtuchspender in CNS
Maße:  280 x 125 x 360 mm (+/- 2 Prozent)
Kapazität:  mindestens 350 Handtücher

Ausführung:
Gehäuse komplett aus CNS, 1.4301. Materialstärke 1 mm, mit Schloss und Sichtfenster zum Ablesen des Füllstandes. Inkl. Wandmontagesatz.

1 Seifenspender in CNS
Maße:  82 x 160 x 245 mm (+/- 2 Prozent)
Inhalt:  mindestens 0,5 ltr.

Ausführung:
Metallspender, Dosiermengen einstellbar, leichte Bedienung durch Hebeldispenser. Inkl. Wandmontagesatz.
Planfabrikat: BODE Eurospender 1 plus für 500ml Flaschen

1 Desinfektionsmittelspender in CNS
Maße:  82 x 160 x 245 mm (+/- 2 Prozent)
Inhalt:  mindestens 0,5 ltr.

Ausführung:
Metallspender, Dosiermengen einstellbar, leichte Bedienung durch Hebeldispenser. Inkl. Wandmontagesatz.
Planfabrikat: BODE Eurospender 1 plus für 500ml Flaschen
Menge: 1,000 St
DIN276_08: 471
DIN276_18: 471

### Los 4 Ausgabe / Mensa

**4.1 Ausgabenanlage**
Ausgabenanlage

im Einzelnen bestehend aus:

Arbeitstischanlage zum Einbau einer Kühlvitrine an bauseitiger Brüstungswand aufgestellt.

Abmessungen: 2050 x 850 x 650 mm

Arbeitsplatte als glatte Arbeitsfläche, Ausführung gemäß den technischen Vorbemerkungen, mit Ausschnitt für unter Pos.4.02 beschriebene Kühlvitrine. Ausschnittmaß: 1378 x 680 mm (+ 2 Prozent)

Unterbau:

1 Schrankunterbau, 2050 mm lang (+/- 2 Prozent), dreiseitig geschlossener Schrankraum, frontseitig mit Flügeltüren. Die Flügeltüren sind mit Lüftungsgittern auszustatten um die Abwärme des Kälteaggregats abzuführen.

Tellerrutsche

zur Montage auf bauseitiger Brüstungswand

Abmessungen: 5250 x 300 x 20/50 mm (+/- 5 Prozent)

Ausführung:

Abdeckung als glatte Arbeitsfläche aus CNS 18/10, Materialstärke: mindestens 1 mm. Abdeckung allseitig 20 mm abgekantet, hinten eine mindestens 30 mm hohe Anschlagleiste. Die Ecknähte durchgehend verschweißt und verschliffen. Die Unterseite mit einer HPL-Platte schalldämmend und verstärkend unterfüttert und vollständig mit CNS verschlossen.
Menge: 1,000 St
DIN276_08: 471
DIN276_18: 471

**4.2 Kühlvitrine**
Kühlvitrine
zum Einbau in vorbeschriebene Ausgabenanlage

Außenmaße: 1400 x 705 x 520 / 1090 mm (+/- 5 Prozent)

Innenmaße: 980 x 535 x 215 mm (+/- 2 Prozent)
Ausschnittmaße: 1378 x 680 mm (+ 2 Prozent)

Steckerfertige Einbau-Kühlvitrine, Ausführung gemäß den technischen Vorbemerkungen.
530 mm hoher, eckiger Glasaufbau, kundenseitig offen.

Hersteller '....................................................'

Typ: '....................................................'
Menge: 1,000 St
DIN276_08: 471
DIN276_18: 471

**4.3 Umtransport Ausgabewagen (Plan-Pos. 4.03)**
*** Pauschalposition
Umtransport Ausgabewagen (Plan-Pos. 4.03)

Umtransport von der Bestandsmensa in die neue Mensa.
Die Entfernung zwischen den Mensen beträgt ca. 70 m. Der Transportweg im EG ist ebenerdig. Für den Transport vom EG ins 1.OG kann der Aufzug genutzt werden.
Das Gerät ist zu reinigen und zu prüfen. Reparaturen erfolgt erst nach Beauftragung durch den AG.

Geräteausführung:
2 Stk. Ausgabewagen
Hersteller: Hupfer, Typ: SPA/EB-3 F
Menge: 1,000 psch
DIN276_08: 471
DIN276_18: 471

**4.4 Umtransport Tellerspender (Plan-Pos. 4.04)**
*** Pauschalposition
Umtransport Tellerspender (Plan-Pos. 4.04)

Umtransport von der Bestandsmensa in die neue Mensa.
Die Entfernung zwischen den Mensen beträgt ca. 70 m. Der Transportweg im EG ist ebenerdig. Für den Transport vom EG ins 1.OG kann der Aufzug genutzt werden.
Das Gerät ist zu reinigen und zu prüfen. Reparaturen erfolgt erst nach Beauftragung durch den AG.

Geräteausführung:
4 Stk. Tellerspender
Hersteller: Hupfer, Typ: TE/H 2/19-26
Menge: 1,000 psch
DIN276_08: 471
DIN276_18: 471

**4.5 Demontage und Montage Gewerbe-Kühlschrank (Plan-Pos. 4.05)**
Demontage und Montage Gewerbe-Kühlschrank (Plan-Pos. 4.05)

Demontage in der Bestandsmensa, Umtransport und Montage in der neuen Küche.
Die Entfernung von der Bestandsmensa zur neuen Mensa beträgt ca. 70 m. Für den Transport kann der Aufzug vom EG ins 1.OG genutzt werden.
Das Gerät ist vor der Montage in der neuen Küche zu reinigen und zu prüfen. Reparaturen erfolgt erst nach Beauftragung durch den AG.

Geräteausführung:
1 Stk. Gewerbe-Kühlschrank
Hersteller: Liebherr, Typ: GKv 6410
Menge: 1,000 St
DIN276_08: 471
DIN276_18: 471

**4.6 Demontage und Montage Salatbar (Plan-Pos. 4.07)**
Demontage und Montage Salatbar (Plan-Pos. 4.07)

Demontage in der Bestandsmensa, Umtransport und Montage in der neuen Mensa.
Die Entfernung von der Bestandsmensa zur neuen Mensa beträgt ca. 90 m. Für den Transport kann der Aufzug vom EG ins 1.OG genutzt werden.
Das Gerät ist vor der Montage in der neuen Küche zu reinigen und zu prüfen. Reparaturen erfolgt erst nach Beauftragung durch den AG.

Geräteausführung:
1 Stk. Salatbar
Hersteller: Blanco Professional, Typ: BASIC LINE UK-4 Kids
Menge: 1,000 St
DIN276_08: 471
DIN276_18: 471

**4.7 Umtransport Korbstapler (Plan-Pos. 4.08)**
*** Pauschalposition
Umtransport Korbstapler (Plan-Pos. 4.08)

Umtransport von der Bestandsmensa in die neue Mensa.
Die Entfernung zwischen den Mensen beträgt ca. 70 m. Der Transportweg im EG ist ebenerdig. Für den Transport vom EG ins 1.OG kann der Aufzug genutzt werden.
Das Gerät ist zu reinigen und zu prüfen. Reparaturen erfolgt erst nach Beauftragung durch den AG.

Geräteausführung:
2 Stk. Korbstapler
Hersteller: Hupfer, Typ: KO 50-50
Menge: 1,000 psch
DIN276_08: 471
DIN276_18: 471

**4.8 Demontage und Montage Arbeitstisch (Plan-Pos. 4.10)**
Demontage und Montage Arbeitstisch (Plan-Pos. 4.10)

Demontage in der BestandsMensa, Umtransport und Montage in der neuen Mensa.
Die Entfernung von der Bestandsmensa zur neuen Mensa beträgt ca. 70 m. Der Transportweg im EG ist ebenerdig. Für den Transport vom EG ins 1.OG kann der Aufzug genutzt werden.
Das Gerät ist vor der Montage in der neuen Küche zu reinigen und zu prüfen. Reparaturen erfolgt erst nach Beauftragung durch den AG.

Geräteausführung:
1 Stk. Arbeitstisch
Menge: 1,000 St
DIN276_08: 471
DIN276_18: 471

### Los 5 Reinigungslager

**5.1 Ausgussbecken mit Klapprost**
Ausgussbecken

Maße: 500 x 600 x 600/900 mm
auf höhenverstellbaren Füssen.

Ausführung:
Ausgussbecken mit Klapprost.
Becken edelstahlverkleidet inkl. Standrohrventil 2 Zoll und Geruchsverschluss. Wandseitig mit Spritzschutz Höhe mind. 300 mm.
Beckengrösse 400x400x200 mm

inkl.

Wandmischbatterie mit S-Auslauf

Messing - hochglanzpoliert und verchromt
Ausladung 250 mm
Stichmaß 150 mm ± 25 mm

Ausstattung:
 Wandmischbatterie 1/2 Zoll, DN 15
 Fettkammeroberteile mit Metallhaubengriffen
 Schwenkauslauf mit Stahglregler
 alle Lote sind cadmium- und bleifrei
 alle Dichtungen entsprechen den KTW-Bestimmungen
Menge: 1,000 St
DIN276_08: 471
DIN276_18: 471

**5.2 Waschmaschine**
Waschmaschine

Kapazität: ca. 8 kg Fassungsvermögen
Schleuderdrehzahl: ca. 1400 U/Min.

Waschmaschine in mindestens halbprofessionelle Ausführung.
Professionelle Programme für jeden Bedarf, von Spar-, Schon-, bis zu Desinfektions- und Wischmopprogrammen, Laugenpumpe

Technische Daten:

Maße: ca. 596 x 625 x 850 mm
Anschlusswert: 230V / 50 Hz

Hersteller: '....................................................'

Typ: '....................................................'
Menge: 1,000 St
DIN276_08: 471
DIN276_18: 471

**5.3 Wäschetrockner**
Wäschetrockner

Kapazität: mind. 8 kg Fassungsvermögen
Trommelvolumen: mind. 120 ltr.

Kondensationstrockner in mindestens halbprofessioneller Ausführung.
Trocknungsgeräusch kleiner als 70 dB(A),
Filter mit Griff zur leichten Entnahme,
Stellfüße zum Ausgleichen.

Technische Daten:

Maße: ca. 596 x 625 x 850 mm
Anschlusswert: 230V / 50 Hz

Hersteller: '....................................................'

Typ: '....................................................'
Menge: 1,000 St
DIN276_08: 471
DIN276_18: 471

**5.4 Arbeitstisch**
Arbeitstisch

Abmessungen: 1500 x 700 x 900 mm (+/- 5 Prozent) auf höhenverstellbaren Füßen stehend

Arbeitsplatte als glatte Arbeitsfläche, Ausführung gemäß den technischen Vorbemerkungen.

Unterbau:
1 offener Unterbau, Rahmengestell aus Vierkantrohr, dreiseitig verstrebt, vordere Längsseite offen zum unterfahren.
Menge: 1,000 St
DIN276_08: 471
DIN276_18: 471

**5.5 Wandhängeschrank**
Wandhängeschrank

Abmessungen: 1500 x 365 x 650 mm (+/- 5 Prozent)

Ausführung gemäß den technischen Vorbemerkungen.

Dreiseitig geschlossener Schrankraum mit Grund- und verstellbarem Zwischenboden, frontseitig doppelwandige Schiebetüren.
Menge: 1,000 St
DIN276_08: 471
DIN276_18: 471

**5.6 Wäschesammler**
Wäschesammler

Abmessungen: 680 x 496 x 913 mm (+/- 5 Prozent)

Sammler in offener Ausführung, 2-fach, für Aufnahme und Transport von Wäsche in handelsüblichen Transportsäcken.

Wagen in selbsttragender Konstruktion aus CNS 18/10. Offene Konstruktion bestehend aus drei oberen Halterahmen mit integrierten Gummidichtungen zur festen Aufnahme der Transportsäcke. Rahmen auf vier Standrohren, fest auf einer allseitig 30 mm abgekanteten Bodenplatte verschweißt. Unterhalb der Bodenplatte Fußpedale zur Bedienung der abschließenden Kunststoffdeckel. Der Öffnungsmechanismus in Form je eines vertikalen Rohres befindet sich, ohne störenden Einfluss auf eingespannte Müllsäcke, auf der Rückseite des Sammlers. Sammler fahrbar auf 4 Lenkrollen, davon 2 mit Totalfeststellern, Durchmesser mindestens 75 mm, in korrosionsgeschützten Gehäusen.

Technische Informationen
Abmessungen Halterahmen: 350 × 250 × 30 mm (+/- 2 Prozent)
Öffnungswinkel Deckel: mindestens 83 Grad
Menge: 1,000 St
DIN276_08: 471
DIN276_18: 471

**5.7 Putzmittelschrank**
Putzmittelschrank

Maße: 600 x 600 x 1800 mm (+/- 5 Prozent)
auf höhenverstellbaren Füßen stehend.

Schrank dreiseitig geschlossen, in verwindungssteifer Konstruktion aus CNS. Grundboden 40 mm abgekantet, vorne doppelt gefalzt. Eingelegt 5 höhenverstellabre Zwischenböden, allseitig 40 mm abgekantet und doppelt gefalzt. Der obere Boden mit Besenhaken, die anderen Böden zurückspringend. Boden und Zwischenboden von unten mit einem Hutprofil verstärkt. Materialstärke min. 0,8 mm. Schrank vorne mit einer doppelwandigen Flügeltür. Tür mit angekanteter Griffleiste und abschließbar.
Menge: 1,000 St
DIN276_08: 471
DIN276_18: 471

**5.8 Lagerregal**
Lagerregal

Maße: 1000 x 300 x 1800 mm (+/- 5
Prozent)
Max. Feldlast: 1200 kg (+/- 2 Prozent)

Ausführung:
Komplett in CNS 18/10, Werkstoff Nr. 1.4301. Regalständer aus CNS-Vierkantrohr 25 x 25 mm, mit höhenverstellbaren Schraubfüßen und oberen Kunststoff-Abschlußkappen. Fest angeschweißte Auflagebolzen im Abstand von 150 mm (+/- 5 Prozent). Regal mit Kreuzverstrebung zur Stabilisierung. Querverbindungen aus Flachprofil 50 x 3,0 mm zur Stabilisierung der Regalständer. Regal mit 4 geschlossenen Auflagen aus mindestens 1,0 mm starkem Blech, längsseitig mindestens 40 mm abgekantet und nach innen gefalzt, Stirnseitig mindestens 30 mm abgekantet.
Gratfreie Schnittkanten.
Menge: 1,000 St
DIN276_08: 471
DIN276_18: 471

### Los 6 Nebenräume

**6.1 Umtransport Doppelspind (Plan-Pos. 6.01)**
*** Pauschalposition
Umtransport Doppelspind (Plan-Pos. 6.01)

Umtransport aus der Bestandsumkleide in die neue Umkleide.
Die Entfernung zwischen den Mensen beträgt ca. 70 m. Der Transportweg im EG ist ebenerdig. Für den Transport vom EG ins 1.OG kann der Aufzug genutzt werden.
Das Gerät ist zu reinigen und zu prüfen. Reparaturen erfolgt erst nach Beauftragung durch den AG.

Geräteausführung:
6 Stk. Doppelspind
Menge: 1,000 psch
DIN276_08: 471
DIN276_18: 471

**6.2 Wäschesammler**
Wäschesammler

Abmessungen: 680 x 496 x 913 mm (+/- 5 Prozent)

Sammler in offener Ausführung, 2-fach, für Aufnahme und Transport von Wäsche in handelsüblichen Transportsäcken.

Wagen in selbsttragender Konstruktion aus CNS 18/10. Offene Konstruktion bestehend aus drei oberen Halterahmen mit integrierten Gummidichtungen zur festen Aufnahme der Transportsäcke. Rahmen auf vier Standrohren, fest auf einer allseitig 30 mm abgekanteten Bodenplatte verschweißt. Unterhalb der Bodenplatte Fußpedale zur Bedienung der abschließenden Kunststoffdeckel. Der Öffnungsmechanismus in Form je eines vertikalen Rohres befindet sich, ohne störenden Einfluss auf eingespannte Müllsäcke, auf der Rückseite des Sammlers. Sammler fahrbar auf 4 Lenkrollen, davon 2 mit Totalfeststellern, Durchmesser mindestens 75 mm, in korrosionsgeschützten Gehäusen.

Technische Informationen
Abmessungen Halterahmen: 350 × 250 × 30 mm (+/- 2 Prozent)
Öffnungswinkel Deckel: mindestens 83 Grad
Menge: 1,000 St
DIN276_08: 471
DIN276_18: 471

**6.3 Sitzbank**
Sitzbank

Abmessungen: 1500 x 350 x 400 mm (+/- 5 Prozent)

Gestell:
Gestell aus 4-Kant-Profil (30 x 30 mm) fest verschweißt. Rahmengestell ist in RAL-Farbe 7035 (Lichtgrau) lackiert.

Sitzfläche:
Sitzfläche aus 4 Holzleisten, allseitig gehobelt und oben gefast. Holzleisten klar lackiert.
Menge: 1,000 St
DIN276_08: 471
DIN276_18: 471

### Los 7 Entpacken

**7.1 Stehpult**
Stehpult

Abmessungen: 600 x 600 x 1185 mm (+/- 5 Prozent), auf höhenverstellbaren Füßen stehend.

Stehpult mit Unterbauschrank, Ausführung gemäß den technischen Vorbemerkungen Punkt 4.0. Dreiseitig geschlossener Schrankraum, frontseitig mit doppelwandiger Flügeltür, mit Grund- und höhenverstellbarem Zwischenboden. Über dem Schrnakraum Pult mit Innenfach, hochklappbarem Pultdeckel und Bleistiftmulde.
Menge: 1,000 St
DIN276_08: 471
DIN276_18: 471

**7.2 Abfallsammler**
Abfallsammler

Abmessungen: 1010 x 496 x 913 mm (+/- 5 Prozent)

Sammler in offener Ausführung, 3-fach, für Aufnahme und Transport von Abfällen in handelsüblichen Transportsäcken.

Wagen in selbsttragender Konstruktion aus CNS 18/10. Offene Konstruktion bestehend aus drei oberen Halterahmen mit integrierten Gummidichtungen zur festen Aufnahme der Transportsäcke. Rahmen auf vier Standrohren, fest auf einer allseitig 30 mm abgekanteten Bodenplatte verschweißt. Unterhalb der Bodenplatte Fußpedale zur Bedienung der abschließenden Kunststoffdeckel. Der Öffnungsmechanismus in Form je eines vertikalen Rohres befindet sich, ohne störenden Einfluss auf eingespannte Müllsäcke, auf der Rückseite des Sammlers. Sammler fahrbar auf 4 Lenkrollen, davon 2 mit Totalfeststellern, Durchmesser mindestens 75 mm, in korrosionsgeschützten Gehäusen.

Technische Informationen
Abmessungen Halterahmen: 350 × 250 × 30 mm (+/- 2 Prozent)
Öffnungswinkel Deckel: mindestens 83 Grad
Menge: 1,000 St
DIN276_08: 471
DIN276_18: 471

**7.3 Insektenvernichter**
Insektenvernichter
für Decken- und Wandmontage

entsprechend der EG-Maschinenrichtlinie 2006/42/EG und harmonisierten Normen, Gehäuse in Aluminiumausführung mit einem Wirkungsbereich bis zu 150 qm.
Hochspannungs-Innengitter.
Kein Zersplittern der Insekten nach Kontakt mit dem Innengitter, die herausnehmbare Auffangschale verhindert das Herabfallen der Insekten auf Boden oder Lebensmittel.
Sicherheit durch automatische Abschaltung beim Öffnen des Gitters.
Einfacher Austausch der Leuchtstoffröhren.

Technische Daten:

Abmessungen: 510 x 120 x 385 mm (+/- 5 Prozent)
Anschluss: 230 V

Inkl. Anschlusskabel und Befestigunsmaterial

Hersteller '....................................................'

Typ: '....................................................'
Menge: 1,000 St
DIN276_08: 471
DIN276_18: 471

### Los 8 Außenbereich

**8.1 Konfiskatkühler für 2 x 240l-Tonnen**
Konfiskatkühler für 2 x 240l-Tonnen

Abmessungen: 1710 x 870 x 1200 mm (+/- 5 Prozent)

Abdeckung:
Die Abdeckung ist 15 mm stark und aus 1 mm dickem Chromnickelstahl 1.4301. Auf der Abdeckung ist die CNS-Einfüllklappe montiert. Darunter der runde Einwurf.

Ausführung
Der Korpus ist innen und außen komplett aus Chromnickelstahl 1.4301. Die Sichtseiten sind matt geschliffen. Der Boden ist in Hygieneausführung. In der Rückwand ist die Tauwasserrinne bündig integriert und ein Rammschutz eingeprägt.

Eigenkühlung
Verdampferfreier Innenraum, da der Verdampfer in der Rückwand eingeschäumt ist. Umluftkühlung mit automatischer Abtauung und  Heißgastauwasserverdunstung (Tauwasserverdunsterschlange und Tropfwanne aus CNS). Im rechts angeordneten Maschinenfach ist das zu Wartungs- und Reinigungszwecken herausziehbare Kälteaggregat eingebaut. Die Kältemaschine ist für  Umgebungstemperatur bis +40 Grad Celsius geeignet.

Elektronik-Regler
Der Elektronikregler ist mit Ein- und Ausschalter, Digitalanzeige, RS485-Schnittstelle für Datenübertragung, Energiespartaste (ECO), HACCP-Protokoll sowie optisches- und akustisches Alarmsystem für bedarfsgerechte Reinigung des Kondensators, Übertemperatur, Fühlerfehler, usw. ausgestattet.

Isolierung
50 mm FCKW-frei hochdruckgeschäumt.

Flügeltüre
Die Flügeltüre ist doppelwandig, komplett aus CNS, FCKW-frei hochdruckgeschäumt, mit integrierter Griffleiste und gepresstem Umschlag. Die Scharniere sind wartungsfrei. Die Hohlkammer-Magnetdichtung ist gesteckt, faltenfrei, leicht zu reinigen und ohne Werkzeug auswechselbar.

Technische Daten:
Bruttoinhalt: 1120 Liter
Anschlußwert: 440 W / 230 V

inkl. Winterregelung

Hersteller: '....................................................'

Typ: '....................................................'
Menge: 1,000 St
DIN276_08: 471
DIN276_18: 471

### Los 9 Sonstige Leistungen

**9.1 Werk- und Montageplanung**
*** Pauschalposition
Werk- und Montageplanung

Erstellung der Werk- und Montageplanung einschl. Berechnungen für den vorbeschriebenen Leistungsumfang.

Im Rahmen der Werk- und Montageplanung ist die Auslegung durch den Auftragnehmer auf den aktuellen Stand der Ausfühurng zu bringen.

Sämtliche Montageunterlagen sind der Bauüberwachung zur Prüfung und Freigabe vorzulegen. Die Montage erfolgt nur nach genehmigten Montageunterlagen.

Folgende Maßstäbe sind für die Pläne zu verwenden:

- Einrichtungspläne:  1:50
- Installationspläne aufgeteilt in
  Elektro und Sanitär:  1:20
- Fertigungszeichnung:  1:20
- Schnitte (Draufsicht, Ansicht, wenn gefordert):1:20
- Schnitte durch und Details von Anlagenteile(n):1:5
(Wichtige Anlagenteile sind z.B. Ausgaben, Kochblöcke usw.)

Der Auftragnehmer hat die Zeichnungen umgehend nach Auftragserteilung zu erstellen, mit allen Beteiligten verantwortlich zu koordinieren und dafür zu sorgen, dass alle an der Erstellung der Gesamtanlage beteiligten Firmen die zur einwandfreien Funktion der Anlage notwendigen Unterlagen erhalten. Das gilt für Anschlusswerte und Bemessungsunterlagen anderer Gewerke.
Der Auftraggeber und dessen Beauftragte sind über die Durchführung dieser Maßnahme umgehend und laufend zu informieren.

Der Auftragnehmer hat dafür zu sorgen, dass Auftraggeber und dessen Beauftragte stets im Besitz der gültigen Montageunterlagen sind. Notwendige Änderungen sind umgehend vorzunehmen und bekanntzugeben.

Sofern die Zeichnungen nicht komplett für das gesamte Bauvorhaben gleichzeitig zur Prüfung vorgelegt werden können, ist eine vorherige Vereinbarung mit dem Prüfenden über Teilbereiche zu treffen.

Die Werk- und Montageplanung ist ausschließlich anhand der vorliegenden Ausführungszeichnungen durchzuführen.Abweichungen von der Planung und dem Auftrag sind dem Auftraggeber und dessen Beauftragten sofort als solche schriftlich mitzuteilen. Dies gilt sowohl für die Planung wie für die Ausführung.
Menge: 1,000 psch
DIN276_08: 471
DIN276_18: 471

**9.2 Revisionsunterlagen, Wartungs- und Bedienungsanleitungen**
*** Pauschalposition
Revisionsunterlagen, Wartungs- und Bedienungsanleitungen

Erstellen von Dokumentations- und Revisionsunterlagen für das gesamte Bauvorhaben, bestehend aus:

Deckblatt
Beispiele: Deckblatt mit Angaben des AN, Firmenname, Anschrift, Ansprechpartner, Kontaktdaten

Inhaltsverzeichnis
Beispiele: Inhaltsverzeichnis

Abnahmen
Beispiele: Abnahmeprotokoll mit Mängelliste, Mängelfreimeldung

Produktdaten
Beispiele: Produkttypenliste, Datenblätter, Materialnachweise

Erklärungen
Beispiele: Fachbauleitererklärung, Herstellererklärung, Übereinstimmungserklärung, Fachunternehmererklärung, Errichtererklärung/-bescheinigung

Nachweise
Beispiele: Zulassungen, Prüfzeugnisse, Bescheinigungen, Überwachungsberichte

Bedienungs- und Pflegehinweise
Beispiele: Bedienungsanleitung, Pflege- und Reinigungshinweise

Einweisungsprotokolle
Beispiele: Einweisungsprotokolle

Wartung
Beispiele: Wartungshinweise/ -plan, Prüfbücher

Planunterlagen
Beispiele: Grundrisse, Schemata, Werkstattzeichnungen

Die Revisionsunterlagen sind bei bei der Abnahme 2-fach in stabilen Ordnern geheftet an den Bauherrn zu übergeben. Zusätzlich sind alle Unterlagen auf Datenträger im PDF-Format zu übergeben.
Menge: 1,000 psch
DIN276_08: 471
DIN276_18: 471

### Los 10 Wartung

*Hinweis: Die nachfolgend beschriebenen Wartungsleistungen sind für die in diesem Leistungsverzeichnis ausgeschriebenen Anlagen bestimmt.*
Die nachfolgend beschriebenen Wartungsleistungen sind für die in diesem Leistungsverzeichnis ausgeschriebenen Anlagen bestimmt.

Die angebotene Leistung wird jährlich beauftragt. Falls die Wartung einzelner Anlagenteile oder der gesamten Betrachtungseinheit mehrmals im Jahr durchgeführt werden muss, ist dieses im Einheitspreis einzukalkulieren. Ebenfalls müssen die Kosten für die An- und Abreise sowie für den Einsatz erforderlicher Werkzeuge und Hilfsmittel wie z.B. Reinigungs-, Desinfektions- und Schmiermittel enthalten sein.
Die Arbeiten werden ausschließlich von geeignetem und fachkundigem Personal ausgeführt, welches die notwendigen Fachkenntnisse, Fähigkeiten und gegebenenfalls Zulassungen besitzt.

Erforderliche Reparaturen sowie Ersatzteile die einen Nettowert von 200,00 € überschreiten werden nach Rücksprache mit dem Auftraggeber getrennt beauftragt und vergütet.
Für einen sicheren und störungsfreien Betrieb werden erforderliche Ersatzteile als Originalersatzteile der Hersteller oder entsprechend als zugelassene Ersatzteile verwendet.
Gibt es für die verbauten Anlagenteile Updates, Firmware Updates oder Treiber, werden diese im Rahmen der Wartung installiert.

Die Wartungspauschale gilt für:

alle thermischen Koch- und Gargeräte

alle Kühlgeräte, z.B. Kühltische, Kühlschränke, etc.

alle Ausgabenanlagen (Warm- und Kalt)

Kältetechnischen Anlagen

Spülmaschinen einschl. Enthärtungsanlagen (soweit vorhanden)

Die Wartungskosten werden bei der Auswertung voll gewertet.

Eine Auftragsvergabe erfolgt durch den Auftraggeber nach erfolgter vollständiger Leistungserbringung durch den Auftragnehmer und Abnahme durch den Auftraggeber.

Die Wartung gemäß VOB/B §13 muss alle Arbeiten umfassen, die zur Aufrechterhaltung der Sicherheit und Funktionsfähigkeit der Anlagen erforderlich sind.
Die Wartungen sind zeitgerecht (in Abstimmung mit dem jeweiligen örtlichen Nutzer/Betreiber) durchzuführen und zu dokumentieren.

Die Wartungsunterlagen müssen enthalten:

Standortbezeichnung

Geräte- und Wartungsplanauflistung (mit Gerätebezeichnung, Hersteller, Gerätetyp, Serien-Nr., Hinweis auf Wartungs-Checkliste, Wartungsintervall)

Wartungs-Checkliste (herstellerabhängig und gerätebezogen)

Das Wartungsprotokoll wird als separates PDF-Dokument mit zwingend vorgegebener Dateibezeichnung zwecks Archivierung elektronisch zur Verfügung gestellt.

Folgende Dateibezeichnung ist zu verwenden:
Jahr-Monat-Tag-Standort-RegisterNr.-Beschreibung
Beispiel:
2024-05-06-0068-04-Wartung Heißluftdämpfer 10.10.pdf
Standort ist dem Auftragsschreiben zu entnehmen und die RegisterNr. beim Sachbearbeiter abzufragen.

**10.1 Wartungspauschale Jahr 1**
*** Pauschalposition
Wartungspauschale Jahr 1

DGUV-Pürfung / VdE-Funktionsprüfung
Kgr: 471 Küchentechnische Anlagen
Menge: 1,000 psch
DIN276_08: 471
DIN276_18: 471

**10.2 Wartungspauschale Jahr 2**
*** Pauschalposition
Wartungspauschale Jahr 2

DGUV-Pürfung / VdE-Funktionsprüfung
Kgr: 471 Küchentechnische Anlagen
Menge: 1,000 psch
DIN276_08: 471
DIN276_18: 471

**10.3 Wartungspauschale Jahr 3**
*** Pauschalposition
Wartungspauschale Jahr 3

DGUV-Pürfung / VdE-Funktionsprüfung
Kgr: 471 Küchentechnische Anlagen
Menge: 1,000 psch
DIN276_08: 471
DIN276_18: 471

**10.4 Wartungspauschale Jahr 4**
*** Pauschalposition
Wartungspauschale Jahr 4

DGUV-Pürfung / VdE-Funktionsprüfung
Kgr: 471 Küchentechnische Anlagen
Menge: 1,000 psch
DIN276_08: 471
DIN276_18: 471
